# Encapsulado permanente de placas de fibrocemento con amianto en cubierta inclinada, sistema Aquaflex "MAPEI SPAIN"

- Propiedad del archivo: CYPE INGENIEROS, S.A.
- Formato: FIEBDC-3/2002
- Ámbito geográfico: Región de Murcia
- Divisa: EUR
- Costes indirectos: 3.00 %
- IVA: 21.00 %

## 0 Actuaciones previas

### 0T Protecciones permanentes

#### 0TQ Cubiertas

**0TQ010** m² Encapsulado permanente de placas de fibrocemento con amianto en cubierta inclinada, sistema Aquaflex "MAPEI SPAIN".
Encapsulado permanente de placas de fibrocemento con amianto en cubierta inclinada con una pendiente media del 30%, por ambas caras, considerando un grado de complejidad medio, sistema Aquaflex "MAPEI SPAIN". IMPRIMACIÓN: imprimación reguladora de la absorción Malech "MAPEI SPAIN", incolora, a base de resinas acrílicas micronizadas en dispersión acuosa, sin disolventes. CAPA DE ACABADO: dos capas de revestimiento monocomponente, a base de polímeros en dispersión acuosa, Aquaflex "MAPEI SPAIN", color blanco.
Criterio de valoración económica: El precio no incluye la preparación del soporte.
Incluye: Aplicación de la imprimación. Aplicación de dos manos de acabado.
Criterio de medición de proyecto: Superficie medida según documentación gráfica de Proyecto.
Criterio de medición de obra: Se medirá la superficie realmente ejecutada según especificaciones de Proyecto.

| Código | Ud | Descripción | Rendimiento | Precio | Importe |
|---|---|---|---|---|---|
| mt28mam050va | l | Imprimación reguladora de la absorción Malech "MAPEI SPAIN", incolora, a base de resinas acrílicas micronizadas en dispersión acuosa, sin disolventes, inodora, con efecto preventivo de las eflorescencias, para aplicar con brocha, rodillo o pistola. (material) | 0.300 | 7.17 | 2.15 |
| mt28rsm010a | kg | Revestimiento monocomponente, a base de polímeros en dispersión acuosa, Aquaflex "MAPEI SPAIN", color blanco, para encapsulado permanente de placas de fibrocemento con amianto, para aplicar con brocha, rodillo o pistola. (material) | 1.200 | 9.74 | 11.69 |
| mo020 | h | Oficial 1ª construcción. (mano de obra) | 0.697 | 22.53 | 15.70 |
| mo077 | h | Ayudante construcción. (mano de obra) | 0.697 | 21.78 | 15.18 |
| % | % | Costes directos complementarios | 2 % | 44.72 | 0.89 |
|  |  | Costes directos |  |  | 45.61 |
