# Montaje y desmontaje de andamio tubular de volumen

- Propiedad del archivo: CYPE INGENIEROS, S.A.
- Formato: FIEBDC-3/2002
- Ámbito geográfico: Región de Murcia
- Divisa: EUR
- Costes indirectos: 3.00 %
- IVA: 21.00 %

## 0 Actuaciones previas

### 0X Andamios y maquinaria de elevación

#### 0XA Andamios

**0XA131** Ud Montaje y desmontaje de andamio tubular de volumen.
Montaje y desmontaje de andamio de volumen, formado por 200 m³ de estructura tubular de acero galvanizado en caliente y plataforma de trabajo de 100 m², situada hasta 10 m de altura máxima, según planos de montaje. Incluso accesorios, sistemas de protección, anclajes y reposiciones.
Incluye: Replanteo de los apoyos. Limpieza y preparación de la superficie de apoyo y protección de los espacios afectados. Montaje y colocación de los componentes. Colocación de la plataforma de trabajo. Colocación de los elementos de protección, acceso y señalización. Prueba de carga. Desmontaje y retirada del andamio.
Criterio de medición de proyecto: Número de unidades previstas, según Estudio o Estudio Básico de Seguridad y Salud.

| Código | Ud | Descripción | Rendimiento | Precio | Importe |
|---|---|---|---|---|---|
| mq13ats021a | Ud | Repercusión, por m³, de montaje de andamio de volumen, de 10 m de altura máxima de trabajo, constituido por estructura tubular de acero galvanizado en caliente, de 48,3 mm de diámetro y 3,2 mm de espesor, fabricado cumpliendo las exigencias de calidad recogidas en la norma UNE-EN ISO 9001, según UNE-EN 12810 y UNE-EN 12811; incluso p/p de escalera interior con trampilla y barandilla con dos barras y rodapié. (maquinaria) | 200.000 | 2.91 | 582.00 |
| mq13ats022a | Ud | Repercusión, por m³, de desmontaje de andamio de volumen, de 10 m de altura máxima de trabajo, constituido por estructura tubular de acero galvanizado en caliente, de 48,3 mm de diámetro y 3,2 mm de espesor, fabricado cumpliendo las exigencias de calidad recogidas en la norma UNE-EN ISO 9001, según UNE-EN 12810 y UNE-EN 12811; incluso p/p de escalera interior con trampilla y barandilla con dos barras y rodapié. (maquinaria) | 200.000 | 1.89 | 378.00 |
| mq13ats031a | Ud | Repercusión, por m², de montaje de plataforma de trabajo de chapa perforada de acero. (maquinaria) | 100.000 | 3.84 | 384.00 |
| mq13ats032a | Ud | Repercusión, por m², de desmontaje de plataforma de trabajo de chapa perforada de acero. (maquinaria) | 100.000 | 2.49 | 249.00 |
| % | % | Costes directos complementarios | 2 % | 1593.00 | 31.86 |
|  |  | Costes directos |  |  | 1624.86 |
