# Alquiler de bomba sumergible de pozo

- Propiedad del archivo: CYPE INGENIEROS, S.A.
- Formato: FIEBDC-3/2002
- Ámbito geográfico: Región de Murcia
- Divisa: EUR
- Costes indirectos: 3.00 %
- IVA: 21.00 %

## A Acondicionamiento del terreno

### AH Achiques y agotamientos

#### AHB Bombas sumergibles

**AHB020** Ud Alquiler de bomba sumergible de pozo.
Alquiler diario de bomba sumergible de pozo, de 3 CV de potencia, para trabajos de agotamiento de agua en el fondo de la excavación. Incluso tubería de impulsión hasta su conexión con el colector perimetral o el punto de vertido, válvula de regulación de caudal, válvula antirretorno, cuadro de protección, sondas de nivel, accesorios, uniones y piezas especiales para la instalación de la bomba y su conexión a la red eléctrica.
Criterio de valoración económica: El precio incluye el mantenimiento y el seguro de responsabilidad civil.
Incluye: Revisión periódica para garantizar su funcionamiento y condiciones de seguridad.
Criterio de medición de proyecto: Número de unidades previstas, según documentación gráfica de Proyecto.
Criterio de medición de obra: Amortización en forma de alquiler diario, según condiciones definidas en el contrato suscrito con la empresa suministradora.

| Código | Ud | Descripción | Rendimiento | Precio | Importe |
|---|---|---|---|---|---|
| mq12bau060 | Ud | Alquiler diario de bomba sumergible de pozo, de 2,2 kW de potencia. (maquinaria) | 1.159 | 31.92 | 37.00 |
| % | % | Costes directos complementarios | 2 % | 37.00 | 0.74 |
|  |  | Costes directos |  |  | 37.74 |
