# Instalación de sistema de agotamiento de aguas, en micropozo de bombeo

- Propiedad del archivo: CYPE INGENIEROS, S.A.
- Formato: FIEBDC-3/2002
- Ámbito geográfico: Región de Murcia
- Divisa: EUR
- Costes indirectos: 3.00 %
- IVA: 21.00 %

## A Acondicionamiento del terreno

### AH Achiques y agotamientos

#### AHB Bombas sumergibles

**AHB110** Ud Instalación de sistema de agotamiento de aguas, en micropozo de bombeo.
Desplazamiento, montaje y desmontaje de sistema de agotamiento de aguas, con bomba sumergible de pozo, de 25 m³/h, en micropozo de bombeo de 180 mm de diámetro y hasta 14 m de profundidad, para la evacuación y canalización a una cota superior y a una distancia de hasta 12 m, desde la bomba hasta el colector perimetral o el punto de vertido, a fin de evitar el reciclaje de las aguas. Incluso tubería de impulsión hasta su conexión con el colector perimetral o el punto de vertido, válvula de regulación de caudal, válvula antirretorno, cuadro de protección, sondas de nivel, filtros para evitar el transporte de finos, accesorios, uniones y piezas especiales para la instalación de la bomba y su conexión a la red eléctrica.
Criterio de valoración económica: El precio no incluye el micropozo de bombeo.
Incluye: Transporte a la obra. Montaje del sistema. Desmontaje del sistema. Retirada de la obra.
Criterio de medición de proyecto: Número de unidades previstas, según documentación gráfica de Proyecto.
Criterio de medición de obra: Se medirá el número de unidades realmente ejecutadas según especificaciones de Proyecto.

| Código | Ud | Descripción | Rendimiento | Precio | Importe |
|---|---|---|---|---|---|
| mq12bau055a | Ud | Transporte, puesta en obra y retirada de sistema de agotamiento de aguas en micropozo de bombeo de 180 mm de diámetro y hasta 14 m de profundidad, con bomba sumergible de pozo, de 25 m³/h, incluso tubería de impulsión hasta su conexión con el colector perimetral o el punto de vertido, válvula de regulación de caudal, válvula antirretorno, cuadro de protección, sondas de nivel, filtros, accesorios, uniones y piezas especiales para la instalación de la bomba y su conexión a la red eléctrica. (maquinaria) | 1.159 | 2531.31 | 2933.79 |
| % | % | Costes directos complementarios | 2 % | 2933.79 | 58.68 |
|  |  | Costes directos |  |  | 2992.47 |
