# Solera ventilada de hormigón, sistema "3P PLAST", para grandes alturas

- Propiedad del archivo: CYPE INGENIEROS, S.A.
- Formato: FIEBDC-3/2002
- Ámbito geográfico: Región de Murcia
- Divisa: EUR
- Costes indirectos: 3.00 %
- IVA: 21.00 %

## A Acondicionamiento del terreno

### AN Nivelación

#### ANV Soleras ventiladas

**ANV045** m² Solera ventilada de hormigón, sistema "3P PLAST", para grandes alturas.
Solera ventilada de hormigón armado, para grandes alturas, de 105+4 cm de canto, sobre encofrado perdido de piezas de polipropileno reciclado sistema K-due "3P PLAST", apoyado sobre tubos de PVC de 125 mm de diámetro y 85 cm de altura, con una base para fijación en el extremo inferior y otra para apoyo de las piezas en el extremo superior, realizada con hormigón HA-25/B/12/XC2 fabricado en central, y malla electrosoldada ME 10x10 Ø 5-5 B 500 T 6x2,20 UNE-EN 10080 como armadura de reparto, colocada sobre separadores homologados en capa de compresión de 4 cm de espesor; apoyado todo ello sobre base de hormigón de limpieza.
Criterio de valoración económica: El precio no incluye la capa de hormigón de limpieza.
Incluye: Replanteo. Colocación de los tubos, con las bases superior e inferior. Corte de las piezas. Colocación y montaje de las piezas. Realización de los orificios de paso de instalaciones. Colocación de los elementos para paso de instalaciones. Colocación de la malla electrosoldada. Vertido, extendido y vibrado del hormigón. Regleado y nivelación de la capa de compresión. Curado del hormigón.
Criterio de medición de proyecto: Superficie medida según documentación gráfica de Proyecto.
Criterio de medición de obra: Se medirá la superficie realmente ejecutada según especificaciones de Proyecto, sin deducir la superficie ocupada por los pilares situados dentro de su perímetro.

| Código | Ud | Descripción | Rendimiento | Precio | Importe |
|---|---|---|---|---|---|
| mt07kap030a | m² | Encofrado perdido de piezas de polipropileno y polietileno reciclados, K-due "3P PLAST", de 58x58x20 cm, para disponer sobre tubos de PVC con una base para fijación en el extremo inferior y otra para apoyo de las piezas en el extremo superior, para soleras ventiladas de gran altura. (material) | 1.050 | 13.95 | 14.65 |
| mt36tit010ha | m | Tubo de PVC, serie B, de 125 mm de diámetro y 3,2 mm de espesor, según UNE-EN 1329-1. (material) | 2.550 | 5.59 | 14.25 |
| mt07ame010a | m² | Malla electrosoldada ME 10x10 Ø 5-5 B 500 T 6x2,20 UNE-EN 10080. (material) | 1.100 | 5.04 | 5.54 |
| mt08var050 | kg | Alambre galvanizado para atar, de 1,30 mm de diámetro. (material) | 0.017 | 1.50 | 0.03 |
| mt10haf010ctmm | m³ | Hormigón HA-25/B/12/XC2, fabricado en central. (material) | 0.116 | 90.20 | 10.46 |
| mt07aco020m | Ud | Separador homologado para malla electrosoldada. (material) | 1.000 | 0.09 | 0.09 |
| mq06vib020 | h | Regla vibrante de 3 m. (maquinaria) | 0.095 | 5.23 | 0.50 |
| op00sie010 |  | Sierra de calar. | 1.000 | 0.00 | 0.00 |
| op00amo010 |  | Amoladora o radial. | 1.000 | 0.00 | 0.00 |
| au00auh010 |  | Cubilote. | 1.000 | 0.00 | 0.00 |
| au00auh040 |  | Vibrador de hormigón, eléctrico. | 1.000 | 0.00 | 0.00 |
| mo044 | h | Oficial 1ª encofrador. (mano de obra) | 0.030 | 23.46 | 0.70 |
| mo091 | h | Ayudante encofrador. (mano de obra) | 0.030 | 22.67 | 0.68 |
| mo043 | h | Oficial 1ª ferrallista. (mano de obra) | 0.028 | 23.46 | 0.66 |
| mo090 | h | Ayudante ferrallista. (mano de obra) | 0.028 | 22.67 | 0.63 |
| mo045 | h | Oficial 1ª estructurista, en trabajos de puesta en obra del hormigón. (mano de obra) | 0.027 | 23.46 | 0.63 |
| mo092 | h | Ayudante estructurista, en trabajos de puesta en obra del hormigón. (mano de obra) | 0.123 | 22.67 | 2.79 |
| % | % | Costes directos complementarios | 2 % | 51.61 | 1.03 |
|  |  | Costes directos |  |  | 52.64 |
