# Encuentro de muro pantalla y forjado de sótano

- Propiedad del archivo: CYPE INGENIEROS, S.A.
- Formato: FIEBDC-3/2002
- Ámbito geográfico: Región de Murcia
- Divisa: EUR
- Costes indirectos: 3.00 %
- IVA: 21.00 %

## C Cimentaciones

### CC Contenciones

#### CCP Muros pantalla

**CCP063** m Encuentro de muro pantalla y forjado de sótano.
Encuentro de muro pantalla y forjado de sótano, mediante 4 barras corrugadas de 16 mm de diámetro y 100 cm de longitud, de acero UNE-EN 10080 B 500 S, fijadas con resina epoxi cada 500 cm en orificios de 20 mm de diámetro y 250 mm de profundidad, practicados en rebaje perimetral con forma de media caña, de 5 cm de profundidad, ejecutado mediante fresado continuo del paramento del muro pantalla, y carga de escombros sobre camión o contenedor.
Incluye: Fresado del encuentro entre muro pantalla y forjado. Replanteo de los orificios sobre el rebaje fresado. Ejecución de los taladros. Limpieza del polvo del interior de los taladros. Inyección de resina epoxi. Colocación de las armaduras de espera. Limpieza de los restos generados. Carga de escombros sobre camión o contenedor.
Criterio de medición de proyecto: Longitud medida según documentación gráfica de Proyecto.
Criterio de medición de obra: Se medirá la longitud realmente ejecutada según especificaciones de Proyecto.

| Código | Ud | Descripción | Rendimiento | Precio | Importe |
|---|---|---|---|---|---|
| mt07anq010 | Ud | Cartucho de adhesivo tixotrópico de dos componentes a base de resina epoxi, de 330 ml, para conexión de barra corrugada de acero y muro pantalla. (material) | 0.520 | 53.74 | 27.94 |
| mt07aco010g | kg | Acero en barras corrugadas, UNE-EN 10080 B 500 S, suministrado en obra en barras sin elaborar, de varios diámetros. (material) | 12.640 | 1.22 | 15.42 |
| mq03fre010a | h | Equipo de fresado, para muro pantalla. (maquinaria) | 0.348 | 72.80 | 25.33 |
| mq01pan070b | h | Mini pala cargadora sobre neumáticos, de 52 kW/1 m³ kW. (maquinaria) | 0.348 | 36.80 | 12.81 |
| mq06eim060 | h | Aplicador manual para cartuchos de inyección de resinas, con accesorio mezclador. (maquinaria) | 2.318 | 1.72 | 3.99 |
| op00ciz020 |  | Cizalla para acero en barras corrugadas. | 1.000 | 0.00 | 0.00 |
| op00ata010 |  | Atadora de ferralla. | 1.000 | 0.00 | 0.00 |
| op00tal010 |  | Taladro. | 1.000 | 0.00 | 0.00 |
| mo042 | h | Oficial 1ª estructurista. (mano de obra) | 0.698 | 23.46 | 16.38 |
| mo089 | h | Ayudante estructurista. (mano de obra) | 0.698 | 22.67 | 15.82 |
| % | % | Costes directos complementarios | 2 % | 117.69 | 2.35 |
|  |  | Costes directos |  |  | 120.04 |
