# Recalce de cimentación mediante la ampliación por debajo de la cimentación existente

- Propiedad del archivo: CYPE INGENIEROS, S.A.
- Formato: FIEBDC-3/2002
- Ámbito geográfico: Región de Murcia
- Divisa: EUR
- Costes indirectos: 3.00 %
- IVA: 21.00 %

## C Cimentaciones

### CZ Recalces

#### CZC Ampliación del cimiento por debajo del existente

**CZC020** m³ Recalce de cimentación mediante la ampliación por debajo de la cimentación existente.
Recalce de cimentación mediante la ampliación por debajo de la cimentación aislada existente, con una nueva cimentación de hormigón armado, realizada por bataches, en fases sucesivas, con hormigón HA-25/F/20/XC2 fabricado en central, y vertido desde camión, y acero UNE-EN 10080 B 500 S, con una cuantía aproximada de 30 kg/m³, situándose su base de apoyo a menos de 2 metros de profundidad; montaje, desmontaje y retirada del sistema de encofrado y de todo el material auxiliar, una vez que la cimentación esté en condiciones de soportar los esfuerzos. Incluso alambre de atar y separadores.
Criterio de valoración económica: El precio incluye la elaboración de la ferralla (corte, doblado y conformado de elementos) en taller industrial y el montaje en el lugar definitivo de su colocación en obra, pero no incluye la excavación, el relleno, la compactación del terreno ni el retacado entre la nueva cimentación y la existente.
Incluye: Replanteo y trazado de la cimentación. Montaje del sistema de encofrado. Colocación de separadores y fijación de las armaduras. Vertido y compactación del hormigón. Coronación y enrase de cimientos. Curado del hormigón. Desmontaje y retirada del sistema de encofrado.
Criterio de medición de proyecto: Volumen medido sobre las secciones teóricas de la excavación, según documentación gráfica de Proyecto.
Criterio de medición de obra: Se medirá el volumen teórico ejecutado según especificaciones de Proyecto, sin incluir los incrementos por excesos de excavación no autorizados.

| Código | Ud | Descripción | Rendimiento | Precio | Importe |
|---|---|---|---|---|---|
| mt08ema100 | m² | Sistema de encofrado recuperable de tableros de madera, para trabajos de recalce de cimentación, de hasta 2 m de profundidad de la base de apoyo. (material) | 1.000 | 18.00 | 18.00 |
| mt07aco020a | Ud | Separador homologado para cimentaciones. (material) | 8.000 | 0.15 | 1.20 |
| mt07aco010c | kg | Ferralla elaborada en taller industrial con acero en barras corrugadas, UNE-EN 10080 B 500 S, de varios diámetros. (material) | 30.000 | 1.60 | 48.00 |
| mt08var050 | kg | Alambre galvanizado para atar, de 1,30 mm de diámetro. (material) | 0.120 | 1.50 | 0.18 |
| mt10haf010ctms | m³ | Hormigón HA-25/F/20/XC2, fabricado en central. (material) | 1.100 | 92.20 | 101.42 |
| op00ciz020 |  | Cizalla para acero en barras corrugadas. | 1.000 | 0.00 | 0.00 |
| op00ata010 |  | Atadora de ferralla. | 1.000 | 0.00 | 0.00 |
| op00sie020 |  | Sierra de disco fijo, para mesa de trabajo. | 1.000 | 0.00 | 0.00 |
| au00auh020 |  | Canaleta para vertido del hormigón. | 1.000 | 0.00 | 0.00 |
| au00auh040 |  | Vibrador de hormigón, eléctrico. | 1.000 | 0.00 | 0.00 |
| mo043 | h | Oficial 1ª ferrallista. (mano de obra) | 0.075 | 23.46 | 1.76 |
| mo090 | h | Ayudante ferrallista. (mano de obra) | 0.112 | 22.67 | 2.54 |
| mo045 | h | Oficial 1ª estructurista, en trabajos de puesta en obra del hormigón. (mano de obra) | 0.062 | 23.46 | 1.45 |
| mo092 | h | Ayudante estructurista, en trabajos de puesta en obra del hormigón. (mano de obra) | 0.373 | 22.67 | 8.46 |
| % | % | Costes directos complementarios | 2 % | 183.01 | 3.66 |
|  |  | Costes directos |  |  | 186.67 |
