# Lechada de cemento inyectada a presión, en cimentación de mampostería en seco, gravas o cascotes, para recalce de cimentación

- Propiedad del archivo: CYPE INGENIEROS, S.A.
- Formato: FIEBDC-3/2002
- Ámbito geográfico: Región de Murcia
- Divisa: EUR
- Costes indirectos: 3.00 %
- IVA: 21.00 %

## C Cimentaciones

### CZ Recalces

#### CZI Refuerzo del cimiento con inyecciones

**CZI010** m³ Lechada de cemento inyectada a presión, en cimentación de mampostería en seco, gravas o cascotes, para recalce de cimentación.
Lechada de cemento a base de agua y mortero seco de retracción compensada, inyectada a presión a través de los huecos existentes en cimentación de mampostería en seco, gravas o cascotes, incrementando su capacidad portante, en recalce de cimentación.
Incluye: Preparación de la lechada. Inyección a presión de la lechada de cemento. Recogida de sobrantes y carga manual a contenedor.
Criterio de medición de proyecto: Volumen medido sobre las secciones teóricas de la excavación, según documentación gráfica de Proyecto.
Criterio de medición de obra: Se medirá el volumen teórico ejecutado según especificaciones de Proyecto, sin incluir los incrementos por excesos de excavación no autorizados.

| Código | Ud | Descripción | Rendimiento | Precio | Importe |
|---|---|---|---|---|---|
| mt08aaa010a | m³ | Agua. (material) | 0.500 | 1.50 | 0.75 |
| mt09reh360h | kg | Mortero seco de retracción compensada, compuesto de cemento y aditivos especiales, exento de cloruros, para uso general, para inyecciones de consolidación, en muros de mampostería, según UNE-EN 1504-5. (material) | 1428.600 | 0.95 | 1357.17 |
| mq03mpi040 | h | Equipo para inyecciones de lechada de cemento, con bomba de presión y carro de perforación para taladros. (maquinaria) | 0.580 | 453.60 | 263.09 |
| mo042 | h | Oficial 1ª estructurista. (mano de obra) | 1.183 | 23.46 | 27.75 |
| mo089 | h | Ayudante estructurista. (mano de obra) | 1.183 | 22.67 | 26.82 |
| % | % | Costes directos complementarios | 2 % | 1675.58 | 33.51 |
|  |  | Costes directos |  |  | 1709.09 |
