# Consolidación del terreno situado debajo de solera de hormigón, sistema "GEONOVATEK", con inyecciones de resinas expansivas

- Propiedad del archivo: CYPE INGENIEROS, S.A.
- Formato: FIEBDC-3/2002
- Ámbito geográfico: Región de Murcia
- Divisa: EUR
- Costes indirectos: 3.00 %
- IVA: 21.00 %

## C Cimentaciones

### CZ Recalces

#### CZT Refuerzo del terreno con inyecciones

**CZT025** m² Consolidación del terreno situado debajo de solera de hormigón, sistema "GEONOVATEK", con inyecciones de resinas expansivas.
Consolidación del terreno bajo solera mediante una retícula de inyecciones de resina expansiva HDR300 "GEONOVATEK", a base de poliuretano, en un nivel bajo la rasante, a través de perforaciones que atraviesan la solera existente, de 10 a 14 mm de diámetro, formando una retícula con una separación máxima entre las perforaciones de 2 m, rellenando los huecos del terreno, estabilizándolo e incrementando su capacidad portante hasta alcanzar las necesidades obtenidas según estudio previo de transmisión de cargas.
Incluye: Ejecución de la perforación. Introducción de los tubos de inyección. Inyección de la resina. Control con nivel láser del levantamiento de la solera. Corte de la parte sobrante de los tubos de inyección. Tapado de las perforaciones con mortero reparador. Limpieza y recogida de los restos de resina. Retirada y acopio de escombros. Carga de escombros sobre contenedor.
Criterio de medición de proyecto: Superficie medida según documentación gráfica de Proyecto.
Criterio de medición de obra: Se medirá la superficie realmente ejecutada según especificaciones de Proyecto

| Código | Ud | Descripción | Rendimiento | Precio | Importe |
|---|---|---|---|---|---|
| mt07geo020n | m² | Consolidación del terreno bajo solera mediante una retícula de inyecciones de resina expansiva HDR300 "GEONOVATEK", a base de poliuretano, en un nivel bajo la rasante. (material) | 1.000 | 92.72 | 92.72 |
| mo042 | h | Oficial 1ª estructurista. (mano de obra) | 0.237 | 23.46 | 5.56 |
| mo089 | h | Ayudante estructurista. (mano de obra) | 0.237 | 22.67 | 5.37 |
| % | % | Costes directos complementarios | 2 % | 103.65 | 2.07 |
|  |  | Costes directos |  |  | 105.72 |
