# Retacado con mortero expansivo, en recalce de cimentación

- Propiedad del archivo: CYPE INGENIEROS, S.A.
- Formato: FIEBDC-3/2002
- Ámbito geográfico: Región de Murcia
- Divisa: EUR
- Costes indirectos: 3.00 %
- IVA: 21.00 %

## C Cimentaciones

### CZ Recalces

#### CZX Retacados

**CZX030** m³ Retacado con mortero expansivo, en recalce de cimentación.
Retacado mediante inyección de mortero expansivo, sin retracción, de alta resistencia inicial, hasta colmatar el espacio resultante entre la cimentación existente y la nueva cimentación, así como las oquedades que pudieran quedar tras finalizar la fase de hormigonado durante los trabajos de recalce de cimiento, realizados por bataches en fases sucesivas. Incluso pasta de yeso y masilla para el sellado del espacio entre la cimentación y el recalce.
Incluye: Limpieza de la cara superior del recalce de la cimentación. Humectación de las superficies de contacto. Sellado del espacio entre cimentación y recalce. Colocación de las boquillas de inyección. Inyección del mortero expansivo. Retirada del yeso y los escombros. Limpieza del elemento. Carga de escombros sobre camión o contenedor.
Criterio de medición de proyecto: Volumen medido según documentación gráfica de Proyecto.
Criterio de medición de obra: Se medirá el volumen realmente ejecutado según especificaciones de Proyecto.

| Código | Ud | Descripción | Rendimiento | Precio | Importe |
|---|---|---|---|---|---|
| mt09rec020 | kg | Mortero fluido a base de cemento, ligeramente expansivo (3% del volumen), para espesores comprendidos entre 10 y 30 mm, con 95 MPa de resistencia a flexotracción y 10 MPa de resistencia a compresión a 28 días, para retacados en recalces de cimentación. (material) | 2020.000 | 0.61 | 1232.20 |
| mt09pye010b | m³ | Pasta de yeso de construcción B1, según UNE-EN 13279-1. (material) | 0.030 | 148.50 | 4.46 |
| mt09rec030 | kg | Masilla de sellado, de resina epoxi. (material) | 2.000 | 9.72 | 19.44 |
| mq06eim010 | h | Equipo de inyección manual de morteros fluidos y resinas. (maquinaria) | 2.550 | 1.72 | 4.39 |
| mq06eim020 | Ud | Boquilla de inyección para equipo de inyección manual de morteros fluidos y resinas. (maquinaria) | 11.592 | 0.52 | 6.03 |
| mo042 | h | Oficial 1ª estructurista. (mano de obra) | 2.603 | 23.46 | 61.07 |
| mo089 | h | Ayudante estructurista. (mano de obra) | 1.301 | 22.67 | 29.49 |
| % | % | Costes directos complementarios | 2 % | 1357.08 | 27.14 |
|  |  | Costes directos |  |  | 1384.22 |
