# Demolición de bóveda de fábrica

- Propiedad del archivo: CYPE INGENIEROS, S.A.
- Formato: FIEBDC-3/2002
- Ámbito geográfico: Región de Murcia
- Divisa: EUR
- Costes indirectos: 3.00 %
- IVA: 21.00 %

## D Demoliciones

### DE Estructuras

#### DEF Fábrica

**DEF050** m² Demolición de bóveda de fábrica.
Demolición de bóveda de fábrica de ladrillo cerámico hueco de 1 pie de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.290 | 4.57 | 1.33 |
| mq05pdm110 | h | Compresor portátil diesel media presión 10 m³/min. (maquinaria) | 0.145 | 7.75 | 1.12 |
| mo112 | h | Peón especializado construcción. (mano de obra) | 0.309 | 21.72 | 6.71 |
| mo113 | h | Peón ordinario construcción. (mano de obra) | 0.154 | 21.19 | 3.26 |
| % | % | Costes directos complementarios | 2 % | 12.42 | 0.25 |
|  |  | Costes directos |  |  | 12.67 |
