# Desmontaje de revestimiento exterior de fachada ventilada

- Propiedad del archivo: CYPE INGENIEROS, S.A.
- Formato: FIEBDC-3/2002
- Ámbito geográfico: Región de Murcia
- Divisa: EUR
- Costes indirectos: 3.00 %
- IVA: 21.00 %

## D Demoliciones

### DF Fachadas

#### DFA Ventiladas

**DFA010** m² Desmontaje de revestimiento exterior de fachada ventilada.
Desmontaje de revestimiento exterior de fachada ventilada, de placas de piedra natural, con medios manuales, y carga manual sobre camión o contenedor.
Criterio de valoración económica: El precio no incluye el desmontaje de la subestructura soporte.
Incluye: Desmontaje del elemento. Retirada y acopio del material desmontado. Limpieza de los restos de obra. Carga manual del material desmontado y restos de obra sobre camión o contenedor.
Criterio de medición de proyecto: Superficie medida según documentación gráfica de Proyecto.
Criterio de medición de obra: Se medirá la superficie realmente desmontada según especificaciones de Proyecto.

| Código | Ud | Descripción | Rendimiento | Precio | Importe |
|---|---|---|---|---|---|
| mo011 | h | Oficial 1ª montador. (mano de obra) | 1.038 | 23.16 | 24.04 |
| mo080 | h | Ayudante montador. (mano de obra) | 1.038 | 21.78 | 22.61 |
| % | % | Costes directos complementarios | 2 % | 46.65 | 0.93 |
|  |  | Costes directos |  |  | 47.58 |
