# Desmontaje de cierre metálico

- Propiedad del archivo: CYPE INGENIEROS, S.A.
- Formato: FIEBDC-3/2002
- Ámbito geográfico: Región de Murcia
- Divisa: EUR
- Costes indirectos: 3.00 %
- IVA: 21.00 %

## D Demoliciones

### DF Fachadas

#### DFD Defensas de exteriores

**DFD040** Ud Desmontaje de cierre metálico.
Desmontaje de cierre metálico enrollable de hasta 4 m² de superficie, con medios manuales, sin deteriorar los elementos constructivos a los que está sujeto, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.432 | 22.82 | 9.86 |
| mo059 | h | Ayudante cerrajero. (mano de obra) | 0.432 | 21.84 | 9.43 |
| mo113 | h | Peón ordinario construcción. (mano de obra) | 0.247 | 21.19 | 5.23 |
| % | % | Costes directos complementarios | 2 % | 24.52 | 0.49 |
|  |  | Costes directos |  |  | 25.01 |
