# Desmontaje de termo, calentador o acumulador individual

- Propiedad del archivo: CYPE INGENIEROS, S.A.
- Formato: FIEBDC-3/2002
- Ámbito geográfico: Región de Murcia
- Divisa: EUR
- Costes indirectos: 3.00 %
- IVA: 21.00 %

## D Demoliciones

### DI Instalaciones

#### DIC Calefacción, climatización y A.C.S.

**DIC040** Ud Desmontaje de termo, calentador o acumulador individual.
Desmontaje de termo eléctrico de 100 kg de peso máximo, con medios manuales, y carga manual sobre camión o contenedor.
Criterio de valoración económica: El precio incluye el desmontaje de los accesorios y de los soportes de fijación y la obturación de las conducciones conectadas al elemento.
Incluye: Desmontaje del elemento. Obturación de las conducciones conectadas al elemento. Retirada y acopio del material desmontado. Limpieza de los restos de obra. Carga manual del material desmontado y restos de obra sobre camión o contenedor.
Criterio de medición de proyecto: Número de unidades previstas, según documentación gráfica de Proyecto.
Criterio de medición de obra: Se medirá el número de unidades realmente desmontadas según especificaciones de Proyecto.

| Código | Ud | Descripción | Rendimiento | Precio | Importe |
|---|---|---|---|---|---|
| mo004 | h | Oficial 1ª calefactor. (mano de obra) | 1.160 | 23.16 | 26.87 |
| mo103 | h | Ayudante calefactor. (mano de obra) | 1.160 | 21.75 | 25.23 |
| % | % | Costes directos complementarios | 2 % | 52.10 | 1.04 |
|  |  | Costes directos |  |  | 53.14 |
