# Desmontaje de instalación de calefacción

- Propiedad del archivo: CYPE INGENIEROS, S.A.
- Formato: FIEBDC-3/2002
- Ámbito geográfico: Región de Murcia
- Divisa: EUR
- Costes indirectos: 3.00 %
- IVA: 21.00 %

## D Demoliciones

### DI Instalaciones

#### DIC Calefacción, climatización y A.C.S.

**DIC100** Ud Desmontaje de instalación de calefacción.
Desmontaje de instalación de calefacción, en vivienda unifamiliar de 100 m² de superficie construida; con medios manuales, y carga manual sobre camión o contenedor.
Criterio de valoración económica: El precio incluye el desmontaje del colector, de los accesorios y de los terminales y la obturación de las conducciones conectadas al elemento.
Incluye: Desmontaje del elemento. Obturación de las conducciones conectadas a la instalación. Retirada y acopio del material desmontado. Limpieza de los restos de obra. Carga manual del material desmontado y restos de obra sobre camión o contenedor.
Criterio de medición de proyecto: Número de unidades previstas, según documentación gráfica de Proyecto.
Criterio de medición de obra: Se medirá el número de unidades realmente desmontadas según especificaciones de Proyecto.

| Código | Ud | Descripción | Rendimiento | Precio | Importe |
|---|---|---|---|---|---|
| mo103 | h | Ayudante calefactor. (mano de obra) | 7.122 | 21.75 | 154.90 |
| mo113 | h | Peón ordinario construcción. (mano de obra) | 3.561 | 21.19 | 75.46 |
| % | % | Costes directos complementarios | 2 % | 230.36 | 4.61 |
|  |  | Costes directos |  |  | 234.97 |
