# Desmontaje de toma de alimentación en fachada, de columna seca

- Propiedad del archivo: CYPE INGENIEROS, S.A.
- Formato: FIEBDC-3/2002
- Ámbito geográfico: Región de Murcia
- Divisa: EUR
- Costes indirectos: 3.00 %
- IVA: 21.00 %

## D Demoliciones

### DI Instalaciones

#### DIO Contra incendios

**DIO040** Ud Desmontaje de toma de alimentación en fachada, de columna seca.
Desmontaje de toma de alimentación de columna seca con marco y puerta, situada en fachada de edificio, con medios manuales, sin deteriorar los elementos constructivos a los que pueda estar sujeta, y carga manual sobre camión o contenedor.
Incluye: Desmontaje del elemento. Obturación de las conducciones conectadas al elemento. Retirada y acopio del material desmontado. Limpieza de los restos de obra. Carga manual del material desmontado y restos de obra sobre camión o contenedor.
Criterio de medición de proyecto: Número de unidades previstas, según documentación gráfica de Proyecto.
Criterio de medición de obra: Se medirá el número de unidades realmente desmontadas según especificaciones de Proyecto.

| Código | Ud | Descripción | Rendimiento | Precio | Importe |
|---|---|---|---|---|---|
| mo008 | h | Oficial 1ª fontanero. (mano de obra) | 1.216 | 23.16 | 28.16 |
| mo107 | h | Ayudante fontanero. (mano de obra) | 1.216 | 21.75 | 26.45 |
| % | % | Costes directos complementarios | 2 % | 54.61 | 1.09 |
|  |  | Costes directos |  |  | 55.70 |
