# Desmontaje de contraventana

- Propiedad del archivo: CYPE INGENIEROS, S.A.
- Formato: FIEBDC-3/2002
- Ámbito geográfico: Región de Murcia
- Divisa: EUR
- Costes indirectos: 3.00 %
- IVA: 21.00 %

## D Demoliciones

### DL Carpintería, vidrios y protecciones solares

#### DLS Protecciones solares

**DLS030** m² Desmontaje de contraventana.
Desmontaje de contraventana de madera, con medios manuales, sin deteriorar los elementos constructivos sobre los que se sujeta, y carga manual sobre camión o contenedor.
Criterio de valoración económica: El precio incluye el desmontaje de los accesorios y de los elementos de fijación.
Incluye: Desmontaje del elemento. Retirada y acopio del material desmontado. Limpieza de los restos de obra. Carga manual del material desmontado y restos de obra sobre camión o contenedor.
Criterio de medición de proyecto: Superficie medida según documentación gráfica de Proyecto.
Criterio de medición de obra: Se medirá la superficie realmente desmontada según especificaciones de Proyecto.

| Código | Ud | Descripción | Rendimiento | Precio | Importe |
|---|---|---|---|---|---|
| mo018 | h | Oficial 1ª cerrajero. (mano de obra) | 0.159 | 22.82 | 3.63 |
| mo059 | h | Ayudante cerrajero. (mano de obra) | 0.159 | 21.84 | 3.47 |
| % | % | Costes directos complementarios | 2 % | 7.10 | 0.14 |
|  |  | Costes directos |  |  | 7.24 |
