# Demolición de partición interior de fábrica vista

- Propiedad del archivo: CYPE INGENIEROS, S.A.
- Formato: FIEBDC-3/2002
- Ámbito geográfico: Región de Murcia
- Divisa: EUR
- Costes indirectos: 3.00 %
- IVA: 21.00 %

## D Demoliciones

### DP Particiones

#### DPT Tabiquería de fábrica

**DPT010** m² Demolición de partición interior de fábrica vista.
Demolición de partición interior de fábrica vista, formada por bloque de hormigón de 10 cm de espesor, con martillo neumático, sin afectar a la estabilidad de los elementos constructivos contiguos, dejando adarajas para facilitar posteriormente la traba con la nueva fábrica, y carga manual sobre camión o contenedor.
Criterio de valoración económica: El precio incluye el desmontaje previo de las hojas de la carpintería.
Incluye: Demolición del elemento. Fragmentación de los escombros en piezas manejables. Retirada y acopio de escombros. Limpieza de los restos de obra. Carga manual de escombros sobre camión o contenedor.
Criterio de medición de proyecto: Superficie medida según documentación gráfica de Proyecto.
Criterio de medición de obra: Se medirá la superficie realmente demolida según especificaciones de Proyecto.

| Código | Ud | Descripción | Rendimiento | Precio | Importe |
|---|---|---|---|---|---|
| mq05mai030 | h | Martillo neumático. (maquinaria) | 0.125 | 4.57 | 0.57 |
| mq05pdm110 | h | Compresor portátil diesel media presión 10 m³/min. (maquinaria) | 0.125 | 7.75 | 0.97 |
| mo112 | h | Peón especializado construcción. (mano de obra) | 0.166 | 21.72 | 3.61 |
| mo113 | h | Peón ordinario construcción. (mano de obra) | 0.177 | 21.19 | 3.75 |
| % | % | Costes directos complementarios | 2 % | 8.90 | 0.18 |
|  |  | Costes directos |  |  | 9.08 |
