# Apertura de hueco en partición interior de fábrica revestida

- Propiedad del archivo: CYPE INGENIEROS, S.A.
- Formato: FIEBDC-3/2002
- Ámbito geográfico: Región de Murcia
- Divisa: EUR
- Costes indirectos: 3.00 %
- IVA: 21.00 %

## D Demoliciones

### DP Particiones

#### DPT Tabiquería de fábrica

**DPT021** m² Apertura de hueco en partición interior de fábrica revestida.
Apertura de hueco para posterior colocación de la carpintería, en partición interior de fábrica revestida, formada por ladrillo macizo a panderete de 5 cm cm de espesor, con medios manuales, sin afectar a la estabilidad de la partición o de los elementos constructivos contiguos, y carga manual sobre camión o contenedor.
Criterio de valoración económica: El precio incluye el corte previo del contorno del hueco, pero no incluye el montaje y desmontaje del apeo del hueco ni la colocación de dinteles.
Incluye: Replanteo del hueco en el paramento. Corte previo del contorno del hueco. Demolición de la fábrica y sus revestimientos. Fragmentación de los escombros en piezas manejables. Retirada y acopio de escombros. Limpieza de los restos de obra. Carga manual de escombros sobre camión o contenedor.
Criterio de medición de proyecto: Superficie medida según documentación gráfica de Proyecto.
Criterio de medición de obra: Se medirá la superficie realmente demolida según especificaciones de Proyecto.

| Código | Ud | Descripción | Rendimiento | Precio | Importe |
|---|---|---|---|---|---|
| op00amo010 |  | Amoladora o radial. | 1.000 | 0.00 | 0.00 |
| mo113 | h | Peón ordinario construcción. (mano de obra) | 0.426 | 21.19 | 9.03 |
| % | % | Costes directos complementarios | 2 % | 9.03 | 0.18 |
|  |  | Costes directos |  |  | 9.21 |
