# Demolición completa de cubierta plana no transitable, ventilada, autoprotegida

- Propiedad del archivo: CYPE INGENIEROS, S.A.
- Formato: FIEBDC-3/2002
- Ámbito geográfico: Región de Murcia
- Divisa: EUR
- Costes indirectos: 3.00 %
- IVA: 21.00 %

## D Demoliciones

### DQ Cubiertas

#### DQA Planas

**DQA070** m² Demolición completa de cubierta plana no transitable, ventilada, autoprotegida.
Demolición completa de cubierta plana no transitable, ventilada, autoprotegida, con martillo neumático, sin afectar a la estabilidad de los elementos constructivos contiguos, y carga manual sobre camión o contenedor.
Criterio de valoración económica: El precio incluye la demolición de todas las capas que componen la cubierta, incluyendo la formación de pendientes con tabiques aligerados y la demolición de los sumideros.
Incluye: Demolición del elemento. Fragmentación de los escombros en piezas manejables. Retirada y acopio de escombros. Limpieza de los restos de obra. Carga manual de escombros sobre camión o contenedor.
Criterio de medición de proyecto: Superficie medida según documentación gráfica de Proyecto.
Criterio de medición de obra: Se medirá la superficie realmente demolida según especificaciones de Proyecto.

| Código | Ud | Descripción | Rendimiento | Precio | Importe |
|---|---|---|---|---|---|
| mo112 | h | Peón especializado construcción. (mano de obra) | 0.122 | 21.72 | 2.65 |
| mo113 | h | Peón ordinario construcción. (mano de obra) | 0.868 | 21.19 | 18.39 |
| % | % | Costes directos complementarios | 2 % | 21.04 | 0.42 |
|  |  | Costes directos |  |  | 21.46 |
