# Desmontaje de alero de cubierta inclinada

- Propiedad del archivo: CYPE INGENIEROS, S.A.
- Formato: FIEBDC-3/2002
- Ámbito geográfico: Región de Murcia
- Divisa: EUR
- Costes indirectos: 3.00 %
- IVA: 21.00 %

## D Demoliciones

### DQ Cubiertas

#### DQR Remates

**DQR020** m Desmontaje de alero de cubierta inclinada.
Desmontaje de alero de cubierta inclinada, ubicado a una altura mayor de 40 m, con medios manuales, sin afectar a la estabilidad de los elementos constructivos contiguos, y carga manual sobre camión o contenedor.
Criterio de valoración económica: El precio incluye el corte de las zonas deterioradas.
Incluye: Desmontaje del elemento. Retirada y acopio del material desmontado. Limpieza de los restos de obra. Carga manual del material desmontado y restos de obra sobre camión o contenedor.
Criterio de medición de proyecto: Longitud medida según documentación gráfica de Proyecto.
Criterio de medición de obra: Se medirá la longitud realmente demolida según especificaciones de Proyecto.

| Código | Ud | Descripción | Rendimiento | Precio | Importe |
|---|---|---|---|---|---|
| mo020 | h | Oficial 1ª construcción. (mano de obra) | 0.297 | 22.53 | 6.69 |
| mo113 | h | Peón ordinario construcción. (mano de obra) | 0.297 | 21.19 | 6.29 |
| % | % | Costes directos complementarios | 2 % | 12.98 | 0.26 |
|  |  | Costes directos |  |  | 13.24 |
