# Desmontaje de grifería en cocina

- Propiedad del archivo: CYPE INGENIEROS, S.A.
- Formato: FIEBDC-3/2002
- Ámbito geográfico: Región de Murcia
- Divisa: EUR
- Costes indirectos: 3.00 %
- IVA: 21.00 %

## D Demoliciones

### DS Equipamiento

#### DSC Cocinas

**DSC015** Ud Desmontaje de grifería en cocina.
Desmontaje de grifería de fregadero, con medios manuales, y recuperación, acopio y montaje del material en el mismo emplazamiento, siendo el orden de ejecución del proceso inverso al de su instalación, y carga manual sobre camión o contenedor.
Incluye: Desmontaje del elemento. Clasificación y etiquetado. Acopio de los materiales a reutilizar. Reposición del elemento. Retirada y acopio de los restos de obra. Limpieza de los restos de obra. Carga manual de los restos de obra sobre camión o contenedor. Montaje, conexionado y comprobación de su correcto funcionamiento.
Criterio de medición de proyecto: Número de unidades previstas, según documentación gráfica de Proyecto.
Criterio de medición de obra: Se medirá el número de unidades realmente desmontadas y repuestas según especificaciones de Proyecto.

| Código | Ud | Descripción | Rendimiento | Precio | Importe |
|---|---|---|---|---|---|
| mo008 | h | Oficial 1ª fontanero. (mano de obra) | 1.111 | 23.16 | 25.73 |
| % | % | Costes directos complementarios | 2 % | 25.73 | 0.51 |
|  |  | Costes directos |  |  | 26.24 |
