# Desmontaje de aparato sanitario

- Propiedad del archivo: CYPE INGENIEROS, S.A.
- Formato: FIEBDC-3/2002
- Ámbito geográfico: Región de Murcia
- Divisa: EUR
- Costes indirectos: 3.00 %
- IVA: 21.00 %

## D Demoliciones

### DS Equipamiento

#### DSM Baños

**DSM010** Ud Desmontaje de aparato sanitario.
Desmontaje de bidé suspendido, con medios manuales, sin afectar a la estabilidad de los elementos constructivos a los que pueda estar sujeto, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial 1ª fontanero. (mano de obra) | 0.593 | 23.16 | 13.73 |
| mo113 | h | Peón ordinario construcción. (mano de obra) | 0.415 | 21.19 | 8.79 |
| % | % | Costes directos complementarios | 2 % | 22.52 | 0.45 |
|  |  | Costes directos |  |  | 22.97 |
