# Levantado de verja modular continua en vallado de parcela

- Propiedad del archivo: CYPE INGENIEROS, S.A.
- Formato: FIEBDC-3/2002
- Ámbito geográfico: Región de Murcia
- Divisa: EUR
- Costes indirectos: 3.00 %
- IVA: 21.00 %

## D Demoliciones

### DU Urbanización interior de la parcela

#### DUV Cerramientos exteriores

**DUV070** m Levantado de verja modular continua en vallado de parcela.
Levantado de verja modular continua en vallado de parcela, con una altura menor de 2 m, con medios manuales y equipo de oxicorte, recuperación del material para su posterior ubicación en otro emplazamiento, y carga manual sobre camión o contenedor.
Criterio de valoración económica: El precio incluye el desmontaje de los accesorios y de los elementos de fijación, pero no incluye la demolición de la cimentación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.058 | 8.25 | 0.48 |
| mo019 | h | Oficial 1ª soldador. (mano de obra) | 0.062 | 22.82 | 1.41 |
| mo018 | h | Oficial 1ª cerrajero. (mano de obra) | 0.371 | 22.82 | 8.47 |
| mo059 | h | Ayudante cerrajero. (mano de obra) | 0.185 | 21.84 | 4.04 |
| mo112 | h | Peón especializado construcción. (mano de obra) | 0.154 | 21.72 | 3.34 |
| mo113 | h | Peón ordinario construcción. (mano de obra) | 0.309 | 21.19 | 6.55 |
| % | % | Costes directos complementarios | 2 % | 24.29 | 0.49 |
|  |  | Costes directos |  |  | 24.78 |
