# Levantado de verja tradicional de perfiles metálicos en vallado de parcela

- Propiedad del archivo: CYPE INGENIEROS, S.A.
- Formato: FIEBDC-3/2002
- Ámbito geográfico: Región de Murcia
- Divisa: EUR
- Costes indirectos: 3.00 %
- IVA: 21.00 %

## D Demoliciones

### DU Urbanización interior de la parcela

#### DUV Cerramientos exteriores

**DUV030** m Levantado de verja tradicional de perfiles metálicos en vallado de parcela.
Levantado de verja tradicional de perfiles metálicos huecos en vallado de parcela, con una altura menor de 2 m, con medios manuales y equipo de oxicorte, y carga manual sobre camión o contenedor.
Criterio de valoración económica: El precio incluye el desmontaje de los accesorios y de los elementos de fijación, pero no incluye la demolición de la cimentación.
Incluye: Levantado del elemento. Fragmentación de los escombros en piezas manejables. Retirada y acopio de escombros. Limpieza de los restos de obra. Carga manual del material levantado y restos de obra sobre camión o contenedor.
Criterio de medición de proyecto: Longitud medida según documentación gráfica de Proyecto.
Criterio de medición de obra: Se medirá la longitud realmente desmontada según especificaciones de Proyecto.

| Código | Ud | Descripción | Rendimiento | Precio | Importe |
|---|---|---|---|---|---|
| mq08sol010 | h | Equipo de oxicorte, con acetileno como combustible y oxígeno como comburente. (maquinaria) | 0.116 | 8.25 | 0.96 |
| mo019 | h | Oficial 1ª soldador. (mano de obra) | 0.124 | 22.82 | 2.83 |
| mo112 | h | Peón especializado construcción. (mano de obra) | 0.185 | 21.72 | 4.02 |
| mo113 | h | Peón ordinario construcción. (mano de obra) | 0.371 | 21.19 | 7.86 |
| % | % | Costes directos complementarios | 2 % | 15.67 | 0.31 |
|  |  | Costes directos |  |  | 15.98 |
