# Placa de anclaje de acero, con pernos atornillados con arandelas, tuerca y contratuerca

- Propiedad del archivo: CYPE INGENIEROS, S.A.
- Formato: FIEBDC-3/2002
- Ámbito geográfico: Región de Murcia
- Divisa: EUR
- Costes indirectos: 3.00 %
- IVA: 21.00 %

## E Estructuras

### EA Acero

#### EAS Pilares

**EAS006** Ud Placa de anclaje de acero, con pernos atornillados con arandelas, tuerca y contratuerca.
Placa de anclaje de acero UNE-EN 10025 S275JR en perfil plano, con taladro central, de 250x250 mm y espesor 12 mm, y montaje sobre 4 pernos de acero corrugado UNE-EN 10080 B 500 S de 12 mm de diámetro y 50 cm de longitud total, embutidos en el hormigón fresco, y atornillados con arandelas, tuerca y contratuerca una vez endurecido el hormigón del cimiento. Incluso mortero autonivelante expansivo para relleno del espacio resultante entre el hormigón endurecido y la placa y protección anticorrosiva aplicada a las tuercas y extremos de los pernos.
Criterio de valoración económica: El precio incluye los cortes, los despuntes, las pletinas, las piezas especiales y los elementos auxiliares de montaje.
Incluye: Limpieza y preparación de la superficie de apoyo. Replanteo y marcado de los ejes. Colocación y fijación provisional de la placa. Aplomado y nivelación. Relleno con mortero. Aplicación de la protección anticorrosiva.
Criterio de medición de proyecto: Número de unidades previstas, según documentación gráfica de Proyecto.
Criterio de medición de obra: Se medirá el número de unidades realmente ejecutadas según especificaciones de Proyecto.

| Código | Ud | Descripción | Rendimiento | Precio | Importe |
|---|---|---|---|---|---|
| mt07ala011l | kg | Pletina de acero laminado UNE-EN 10025 S275JR, para aplicaciones estructurales. Trabajada y montada en taller, para colocar con uniones atornilladas en obra. (material) | 5.888 | 2.95 | 17.37 |
| mt07aco010c | kg | Ferralla elaborada en taller industrial con acero en barras corrugadas, UNE-EN 10080 B 500 S, de varios diámetros. (material) | 1.775 | 1.60 | 2.84 |
| mt07www040a | Ud | Juego de arandelas, tuerca y contratuerca, para perno de anclaje de 12 mm de diámetro. (material) | 4.000 | 1.62 | 6.48 |
| mt09moa015 | kg | Mortero autonivelante expansivo, de dos componentes, a base de cemento mejorado con resinas sintéticas. (material) | 3.750 | 0.95 | 3.56 |
| mt27pfi010 | l | Imprimación de secado rápido, formulada con resinas alquídicas modificadas y fosfato de zinc. (material) | 0.294 | 4.80 | 1.41 |
| op00cor020 |  | Cortadora manual de metal, de disco. | 1.000 | 0.00 | 0.00 |
| mo047 | h | Oficial 1ª montador de estructura metálica. (mano de obra) | 0.401 | 23.46 | 9.41 |
| mo094 | h | Ayudante montador de estructura metálica. (mano de obra) | 0.401 | 22.67 | 9.09 |
| % | % | Costes directos complementarios | 2 % | 50.16 | 1.00 |
|  |  | Costes directos |  |  | 51.16 |
