# Refuerzo de forjado de viguetas metálicas, mediante conectores y hormigón ligero. Sistema "LATERLITE"

- Propiedad del archivo: CYPE INGENIEROS, S.A.
- Formato: FIEBDC-3/2002
- Ámbito geográfico: Región de Murcia
- Divisa: EUR
- Costes indirectos: 3.00 %
- IVA: 21.00 %

## E Estructuras

### EA Acero

#### EAZ Refuerzos

**EAZ020** m² Refuerzo de forjado de viguetas metálicas, mediante conectores y hormigón ligero. Sistema "LATERLITE".
Refuerzo de forjado de viguetas metálicas, mediante la disposición de 5 conectores Acero CentroStorico "LATERLITE" por m² de forjado, fijados a las viguetas con tornillos de acero galvanizado; colocación de malla electrosoldada ME 20x20 Ø 6-6 B 500 T 6x2,20 UNE-EN 10080 y vertido con medios manuales de capa de compresión de 5 cm de espesor de hormigón ligero predosificado, Latermix Beton 1400 "LATERLITE", de resistencia a compresión Rck 25 MPa y 1400 kg/m³ de densidad.
Criterio de valoración económica: El precio no incluye la conexión perimetral entre el forjado de viguetas metálicas y la estructura vertical del edificio.
Incluye: Replanteo de la posición de los conectores. Colocación de los conectores y atornillado de los mismos. Colocación de la malla electrosoldada con separadores homologados. Preparación del hormigón. Vertido y compactación del hormigón. Regleado y nivelación de la capa de compresión. Curado del hormigón. Limpieza de los restos generados.
Criterio de medición de proyecto: Superficie medida según documentación gráfica de Proyecto.
Criterio de medición de obra: Se medirá la superficie realmente ejecutada según especificaciones de Proyecto.

| Código | Ud | Descripción | Rendimiento | Precio | Importe |
|---|---|---|---|---|---|
| mt07lat010da | Ud | Conector de acero galvanizado, Acero CentroStorico "LATERLITE", para refuerzo de forjado de viguetas metálicas, compuesto por un elemento prismático de 2,5 mm de espesor con forma de cuña hueca, de 65x45x38 mm, con un orificio en la base para el paso de un tornillo y un tornillo autorroscante, de acero galvanizado, de 8,5 mm de diámetro y 17 mm de longitud. (material) | 5.000 | 2.40 | 12.00 |
| mt07ame010i | m² | Malla electrosoldada ME 20x20 Ø 6-6 B 500 T 6x2,20 UNE-EN 10080. (material) | 1.100 | 3.81 | 4.19 |
| mt07aco020m | Ud | Separador homologado para malla electrosoldada. (material) | 1.000 | 0.09 | 0.09 |
| mt10lat010a | l | Hormigón ligero, Latermix Beton 1400 "LATERLITE", de resistencia a compresión Rck 25 MPa y 1400 kg/m³ de densidad, predosificado con arcilla expandida, conglomerantes hidráulicos específicos y aditivos, suministrado en sacos. (material) | 58.750 | 0.33 | 19.39 |
| mt08aaa010a | m³ | Agua. (material) | 0.010 | 1.50 | 0.02 |
| mq06hor010 | h | Hormigonera eléctrica con una capacidad de amasado de 160 l. (maquinaria) | 0.035 | 3.45 | 0.12 |
| op00tal010 |  | Taladro. | 1.000 | 0.00 | 0.00 |
| au00auh040 |  | Vibrador de hormigón, eléctrico. | 1.000 | 0.00 | 0.00 |
| mo020 | h | Oficial 1ª construcción. (mano de obra) | 0.444 | 22.53 | 10.00 |
| mo077 | h | Ayudante construcción. (mano de obra) | 0.444 | 21.78 | 9.67 |
| mo043 | h | Oficial 1ª ferrallista. (mano de obra) | 0.030 | 23.46 | 0.70 |
| mo090 | h | Ayudante ferrallista. (mano de obra) | 0.030 | 22.67 | 0.68 |
| % | % | Costes directos complementarios | 2 % | 56.86 | 1.14 |
|  |  | Costes directos |  |  | 58.00 |
