# Preparación de la superficie de las armaduras en elementos de hormigón armado

- Propiedad del archivo: CYPE INGENIEROS, S.A.
- Formato: FIEBDC-3/2002
- Ámbito geográfico: Región de Murcia
- Divisa: EUR
- Costes indirectos: 3.00 %
- IVA: 21.00 %

## E Estructuras

### EH Hormigón armado

#### EHK Preparación de la superficie

**EHK040** m² Preparación de la superficie de las armaduras en elementos de hormigón armado.
Preparación de la superficie de las armaduras, para la posterior aplicación de productos reparadores y protectores, eliminando la suciedad superficial, la herrumbre y toda sustancia que pueda disminuir la adherencia entre las armaduras y el material de reparación a aplicar, hasta alcanzar un grado de preparación Sa 2 ½ según UNE-EN ISO 8501-1, mediante cepillado con cepillo de púas de acero, y carga manual de los restos generados sobre camión o contenedor.
Incluye: Aplicación del disolvente de grasas. Cepillado con cepillo de púas de acero. Limpieza de la superficie soporte. Retirada y acopio de los restos generados. Carga de los restos generados sobre camión o contenedor.
Criterio de medición de proyecto: Superficie medida según documentación gráfica de Proyecto.
Criterio de medición de obra: Se medirá la superficie realmente ejecutada según especificaciones de Proyecto.

| Código | Ud | Descripción | Rendimiento | Precio | Importe |
|---|---|---|---|---|---|
| mt08lim050 | l | Disolvente de tricloroetileno, para aceites, grasas y resinas. (material) | 0.100 | 9.65 | 0.97 |
| mo112 | h | Peón especializado construcción. (mano de obra) | 0.184 | 21.72 | 4.00 |
| % | % | Costes directos complementarios | 2 % | 4.97 | 0.10 |
|  |  | Costes directos |  |  | 5.07 |
