# Forjado unidireccional con viguetas prefabricadas

- Propiedad del archivo: CYPE INGENIEROS, S.A.
- Formato: FIEBDC-3/2002
- Ámbito geográfico: Región de Murcia
- Divisa: EUR
- Costes indirectos: 3.00 %
- IVA: 21.00 %

## E Estructuras

### EH Hormigón armado

#### EHU Forjados unidireccionales

**EHU024** m² Forjado unidireccional con viguetas prefabricadas.
Forjado unidireccional de hormigón armado, horizontal, con altura libre de planta de hasta 3 m, canto 30 = 25+5 cm, realizado con hormigón HA-25/F/20/XC2 fabricado en central, y vertido con cubilote con un volumen total de hormigón de 0,11 m³/m², y acero UNE-EN 10080 B 500 S en zona de refuerzo de negativos y conectores de viguetas y zunchos, con una cuantía total de 2 kg/m²; montaje y desmontaje de sistema de encofrado parcial, formado por: tablones de madera, amortizables en 10 usos y estructura soporte vertical de puntales metálicos, amortizables en 150 usos; semivigueta pretensada T-12; bovedilla de hormigón, 60x20x25 cm; capa de compresión de 5 cm de espesor, con armadura de reparto formada por malla electrosoldada ME 20x20 Ø 5-5 B 500 T 6x2,20 UNE-EN 10080. Incluso agente filmógeno, para el curado de hormigones y morteros.
Criterio de valoración económica: El precio incluye la elaboración de la ferralla (corte, doblado y conformado de elementos) en taller industrial y el montaje en el lugar definitivo de su colocación en obra, pero no incluye los pilares ni las vigas.
Incluye: Replanteo del sistema de encofrado. Montaje del sistema de encofrado. Replanteo de la geometría de la planta sobre el encofrado. Colocación de viguetas y bovedillas. Colocación de las armaduras. Vertido y compactación del hormigón. Regleado y nivelación de la capa de compresión. Curado del hormigón. Desmontaje del sistema de encofrado.
Criterio de medición de proyecto: Superficie medida en verdadera magnitud desde las caras exteriores de los zunchos no estructurales, según documentación gráfica de Proyecto, deduciendo los huecos de superficie mayor de 6 m².
Criterio de medición de obra: Se medirá, en verdadera magnitud, desde las caras exteriores de los zunchos no estructurales, la superficie realmente ejecutada según especificaciones de Proyecto, deduciendo los huecos de superficie mayor de 6 m². Se consideran incluidos todos los elementos integrantes de la estructura señalados en los planos y detalles del Proyecto.

| Código | Ud | Descripción | Rendimiento | Precio | Importe |
|---|---|---|---|---|---|
| mt50spa052b | m | Tablón de madera de pino, de 20x7,2 cm. (material) | 0.040 | 6.32 | 0.25 |
| mt50spa101 | kg | Clavos de acero. (material) | 0.045 | 1.87 | 0.08 |
| mt50spa081a | Ud | Puntal metálico telescópico, de hasta 3 m de altura. (material) | 0.013 | 19.25 | 0.25 |
| mt07bho010d | Ud | Bovedilla de hormigón, 60x20x25 cm. Incluso piezas especiales. (material) | 5.250 | 0.85 | 4.46 |
| mt07vse010a | m | Semivigueta pretensada, T-12, Lmedia = <4 m, según UNE-EN 15037-1. (material) | 0.165 | 4.50 | 0.74 |
| mt07vse010b | m | Semivigueta pretensada, T-12, Lmedia = 4/5 m, según UNE-EN 15037-1. (material) | 0.908 | 4.85 | 4.40 |
| mt07vse010c | m | Semivigueta pretensada, T-12, Lmedia = 5/6 m, según UNE-EN 15037-1. (material) | 0.495 | 5.15 | 2.55 |
| mt07vse010d | m | Semivigueta pretensada, T-12, Lmedia = >6 m, según UNE-EN 15037-1. (material) | 0.083 | 5.60 | 0.46 |
| mt07aco010c | kg | Ferralla elaborada en taller industrial con acero en barras corrugadas, UNE-EN 10080 B 500 S, de varios diámetros. (material) | 2.000 | 1.60 | 3.20 |
| mt08var050 | kg | Alambre galvanizado para atar, de 1,30 mm de diámetro. (material) | 0.020 | 1.50 | 0.03 |
| mt07ame010d | m² | Malla electrosoldada ME 20x20 Ø 5-5 B 500 T 6x2,20 UNE-EN 10080. (material) | 1.100 | 2.52 | 2.77 |
| mt10haf010ctms | m³ | Hormigón HA-25/F/20/XC2, fabricado en central. (material) | 0.116 | 92.20 | 10.70 |
| mt08cur020a | l | Agente filmógeno, para el curado de hormigones y morteros. (material) | 0.150 | 1.56 | 0.23 |
| op00ciz020 |  | Cizalla para acero en barras corrugadas. | 1.000 | 0.00 | 0.00 |
| op00ata010 |  | Atadora de ferralla. | 1.000 | 0.00 | 0.00 |
| op00sie020 |  | Sierra de disco fijo, para mesa de trabajo. | 1.000 | 0.00 | 0.00 |
| au00auh010 |  | Cubilote. | 1.000 | 0.00 | 0.00 |
| au00auh040 |  | Vibrador de hormigón, eléctrico. | 1.000 | 0.00 | 0.00 |
| mo044 | h | Oficial 1ª encofrador. (mano de obra) | 0.659 | 23.46 | 15.46 |
| mo091 | h | Ayudante encofrador. (mano de obra) | 0.647 | 22.67 | 14.67 |
| mo043 | h | Oficial 1ª ferrallista. (mano de obra) | 0.025 | 23.46 | 0.59 |
| mo090 | h | Ayudante ferrallista. (mano de obra) | 0.025 | 22.67 | 0.57 |
| mo045 | h | Oficial 1ª estructurista, en trabajos de puesta en obra del hormigón. (mano de obra) | 0.043 | 23.46 | 1.01 |
| mo092 | h | Ayudante estructurista, en trabajos de puesta en obra del hormigón. (mano de obra) | 0.169 | 22.67 | 3.83 |
| % | % | Costes directos complementarios | 2 % | 66.25 | 1.33 |
|  |  | Costes directos |  |  | 67.58 |
