# Viga exenta de hormigón visto

- Propiedad del archivo: CYPE INGENIEROS, S.A.
- Formato: FIEBDC-3/2002
- Ámbito geográfico: Región de Murcia
- Divisa: EUR
- Costes indirectos: 3.00 %
- IVA: 21.00 %

## E Estructuras

### EH Hormigón armado

#### EHV Vigas

**EHV015** m³ Viga exenta de hormigón visto.
Viga exenta, recta, de hormigón visto, de 40x60 cm, realizada con hormigón HA-25/F/20/XC2 fabricado en central, y vertido con cubilote, y acero UNE-EN 10080 B 500 S, con una cuantía aproximada de 150 kg/m³; montaje y desmontaje de sistema de encofrado, con acabado visto con textura lisa, en planta de hasta 3 m de altura libre, formado por: superficie encofrante de tableros contrachapados fenólicos de madera de pino, reforzados con varillas y perfiles, amortizables en 20 usos, estructura soporte horizontal de sopandas metálicas y accesorios de montaje, amortizables en 150 usos y estructura soporte vertical de puntales metálicos, amortizables en 150 usos. Incluso alambre de atar, separadores, líquido desencofrante, para evitar la adherencia del hormigón al encofrado y agente filmógeno, para el curado de hormigones y morteros.
Criterio de valoración económica: El precio incluye la elaboración de la ferralla (corte, doblado y conformado de elementos) en taller industrial y el montaje en el lugar definitivo de su colocación en obra.
Incluye: Replanteo. Montaje del sistema de encofrado. Colocación de las armaduras con separadores homologados. Vertido y compactación del hormigón. Curado del hormigón. Desmontaje del sistema de encofrado.
Criterio de medición de proyecto: Volumen medido según documentación gráfica de Proyecto.
Criterio de medición de obra: Se medirá el volumen realmente ejecutado según especificaciones de Proyecto.

| Código | Ud | Descripción | Rendimiento | Precio | Importe |
|---|---|---|---|---|---|
| mt08eft025a | m² | Tablero contrachapado fenólico de madera de pino, de 22 mm de espesor, reforzado con varillas y perfiles. (material) | 0.383 | 60.95 | 23.34 |
| mt08eva030 | m² | Estructura soporte para encofrado recuperable, compuesta de: sopandas metálicas y accesorios de montaje. (material) | 0.051 | 102.00 | 5.20 |
| mt50spa081a | Ud | Puntal metálico telescópico, de hasta 3 m de altura. (material) | 0.178 | 19.25 | 3.43 |
| mt08cim030b | m³ | Madera de pino. (material) | 0.020 | 355.50 | 7.11 |
| mt08var060 | kg | Puntas de acero de 20x100 mm. (material) | 0.267 | 8.75 | 2.34 |
| mt08dba010b | l | Agente desmoldeante biodegradable en fase acuosa, para hormigones con acabado visto. (material) | 0.087 | 4.59 | 0.40 |
| mt07aco020c | Ud | Separador homologado para vigas. (material) | 4.000 | 0.09 | 0.36 |
| mt07aco010c | kg | Ferralla elaborada en taller industrial con acero en barras corrugadas, UNE-EN 10080 B 500 S, de varios diámetros. (material) | 150.000 | 1.60 | 240.00 |
| mt08var050 | kg | Alambre galvanizado para atar, de 1,30 mm de diámetro. (material) | 1.350 | 1.50 | 2.03 |
| mt10haf010ctms | m³ | Hormigón HA-25/F/20/XC2, fabricado en central. (material) | 1.050 | 92.20 | 96.81 |
| mt08cur010a | l | Agente filmógeno, para el curado de hormigones y morteros, con acabado visto. (material) | 1.250 | 3.23 | 4.04 |
| op00ciz020 |  | Cizalla para acero en barras corrugadas. | 1.000 | 0.00 | 0.00 |
| op00ata010 |  | Atadora de ferralla. | 1.000 | 0.00 | 0.00 |
| op00sie020 |  | Sierra de disco fijo, para mesa de trabajo. | 1.000 | 0.00 | 0.00 |
| op00pul010 |  | Mochila pulverizadora. | 1.000 | 0.00 | 0.00 |
| au00auh010 |  | Cubilote. | 1.000 | 0.00 | 0.00 |
| au00auh040 |  | Vibrador de hormigón, eléctrico. | 1.000 | 0.00 | 0.00 |
| mo044 | h | Oficial 1ª encofrador. (mano de obra) | 6.539 | 23.46 | 153.40 |
| mo091 | h | Ayudante encofrador. (mano de obra) | 6.539 | 22.67 | 148.24 |
| mo043 | h | Oficial 1ª ferrallista. (mano de obra) | 1.471 | 23.46 | 34.51 |
| mo090 | h | Ayudante ferrallista. (mano de obra) | 1.471 | 22.67 | 33.35 |
| mo045 | h | Oficial 1ª estructurista, en trabajos de puesta en obra del hormigón. (mano de obra) | 0.417 | 23.46 | 9.78 |
| mo092 | h | Ayudante estructurista, en trabajos de puesta en obra del hormigón. (mano de obra) | 1.680 | 22.67 | 38.09 |
| % | % | Costes directos complementarios | 2 % | 802.43 | 16.05 |
|  |  | Costes directos |  |  | 818.48 |
