# Anclaje químico estructural sobre hormigón, mediante ampolla química

- Propiedad del archivo: CYPE INGENIEROS, S.A.
- Formato: FIEBDC-3/2002
- Ámbito geográfico: Región de Murcia
- Divisa: EUR
- Costes indirectos: 3.00 %
- IVA: 21.00 %

## E Estructuras

### EH Hormigón armado

#### EHW Anclajes estructurales

**EHW011** Ud Anclaje químico estructural sobre hormigón, mediante ampolla química.
Anclaje químico estructural realizado sobre hormigón de resistencia característica mínima 20 N/mm², mediante perforación de 10 mm de diámetro y 85 mm de profundidad en cuyo interior se alojará una ampolla de resina de viniléster libre de estireno, con arena de cuarzo o corindón y posterior inserción de varilla roscada con tuerca y arandela de acero galvanizado calidad 5.8, según UNE-EN ISO 898-1, de 8 mm de diámetro y 110 mm de longitud.
Incluye: Replanteo de la posición del anclaje. Ejecución de la perforación. Limpieza del polvo resultante. Inserción de la ampolla. Introducción del elemento de fijación. Aplicación del par de apriete con llave dinamométrica. Limpieza de los restos sobrantes.
Criterio de medición de proyecto: Número de unidades previstas, según documentación gráfica de Proyecto.
Criterio de medición de obra: Se medirá el número de unidades realmente ejecutadas según especificaciones de Proyecto.

| Código | Ud | Descripción | Rendimiento | Precio | Importe |
|---|---|---|---|---|---|
| mt26reh102a | Ud | Ampolla de resina de viniléster de alta resistencia, libre de estireno, de 8 mm de diámetro, a base de metacrilato de uretano, endurecedor y arena de cuarzo o corindón, para la ejecución de anclajes químicos estructurales. (material) | 1.000 | 2.53 | 2.53 |
| mt26reh305aa | Ud | Anclaje compuesto por varilla roscada de acero galvanizado calidad 5.8, según UNE-EN ISO 898-1 de 8 mm de diámetro, y 110 mm de longitud, tuerca y arandela, para fijaciones sobre estructuras de hormigón. (material) | 1.000 | 0.96 | 0.96 |
| op00tal010 |  | Taladro. | 1.000 | 0.00 | 0.00 |
| mo020 | h | Oficial 1ª construcción. (mano de obra) | 0.104 | 22.53 | 2.34 |
| mo112 | h | Peón especializado construcción. (mano de obra) | 0.104 | 21.72 | 2.26 |
| % | % | Costes directos complementarios | 2 % | 8.09 | 0.16 |
|  |  | Costes directos |  |  | 8.25 |
