# Conector soldado

- Propiedad del archivo: CYPE INGENIEROS, S.A.
- Formato: FIEBDC-3/2002
- Ámbito geográfico: Región de Murcia
- Divisa: EUR
- Costes indirectos: 3.00 %
- IVA: 21.00 %

## E Estructuras

### EH Hormigón armado

#### EHX Losas mixtas

**EHX021** Ud Conector soldado.
Conector de acero galvanizado de 19 mm de diámetro y 123 mm de altura, para su utilización sobre vigas metálicas en losas mixtas de 13,5 cm de canto mínimo; fijado mediante soldadura.
Incluye: Replanteo y disposición de conectores. Fijación de conectores mediante soldadura.
Criterio de medición de proyecto: Número de unidades previstas, según documentación gráfica de Proyecto.
Criterio de medición de obra: Se medirá el número de unidades realmente ejecutadas según especificaciones de Proyecto.

| Código | Ud | Descripción | Rendimiento | Precio | Importe |
|---|---|---|---|---|---|
| mt07cem040c | Ud | Conector de acero galvanizado con cabeza de disco, de 19 mm de diámetro y 123 mm de altura, para fijar a estructura de acero mediante soldadura a la chapa colaborante. (material) | 1.000 | 1.96 | 1.96 |
| mq08sol030 | h | Equipo y elementos auxiliares para soldadura de conectores. (maquinaria) | 0.058 | 19.68 | 1.14 |
| mo047 | h | Oficial 1ª montador de estructura metálica. (mano de obra) | 0.061 | 23.46 | 1.43 |
| % | % | Costes directos complementarios | 2 % | 4.53 | 0.09 |
|  |  | Costes directos |  |  | 4.62 |
