# Refuerzo de muro o pilar de hormigón armado, con laminado de fibra de carbono Carbotec Lámina "GRUPO PUMA"

- Propiedad del archivo: CYPE INGENIEROS, S.A.
- Formato: FIEBDC-3/2002
- Ámbito geográfico: Región de Murcia
- Divisa: EUR
- Costes indirectos: 3.00 %
- IVA: 21.00 %

## E Estructuras

### EH Hormigón armado

#### EHZ Refuerzos con laminados y hojas, de fibra de carbono

**EHZ013** m Refuerzo de muro o pilar de hormigón armado, con laminado de fibra de carbono Carbotec Lámina "GRUPO PUMA".
Refuerzo de muro o pilar de hormigón armado, mediante el sistema Carbotec "GRUPO PUMA", con DIT nº 679, formado por Carbotec Lámina "GRUPO PUMA", de fibra de carbono, de 100 mm de anchura y 1,4 mm de espesor, módulo de elasticidad 170000 N/mm², resistencia a tracción 2595 MPa y elongación última 1,5%, colocado con Adhesivo Carbotec Lámina "GRUPO PUMA" aplicando una capa de 3 mm de espesor sobre el laminado con espátula.
Criterio de valoración económica: El precio no incluye la preparación del soporte ni el revestimiento.
Incluye: Aplicación del adhesivo sobre la cara rugosa del laminado. Colocación del laminado sobre el soporte, con rodillo de goma. Limpieza de los restos de obra.
Criterio de medición de proyecto: Longitud medida según documentación gráfica de Proyecto.
Criterio de medición de obra: Se medirá la longitud realmente ejecutada según especificaciones de Proyecto.

| Código | Ud | Descripción | Rendimiento | Precio | Importe |
|---|---|---|---|---|---|
| mt09rep036bc | m | Carbotec Lámina "GRUPO PUMA", de fibra de carbono, de 100 mm de anchura y 1,4 mm de espesor, módulo de elasticidad 170000 N/mm², resistencia a tracción 2595 MPa y elongación última 1,5%, para refuerzo de estructuras. (material) | 1.100 | 42.63 | 46.89 |
| mt09rep035a | kg | Adhesivo Carbotec Lámina "GRUPO PUMA", de dos componentes, a base de resina epoxi sin disolventes, color gris, para aplicar con espátula sobre elemento estructural a reforzar mediante laminados de fibra de carbono, según UNE-EN 1504-4. (material) | 0.700 | 14.50 | 10.15 |
| mo042 | h | Oficial 1ª estructurista. (mano de obra) | 0.245 | 23.46 | 5.75 |
| mo089 | h | Ayudante estructurista. (mano de obra) | 0.245 | 22.67 | 5.55 |
| % | % | Costes directos complementarios | 2 % | 68.34 | 1.37 |
|  |  | Costes directos |  |  | 69.71 |
