# Zunchado de pilar de hormigón armado, con hoja de fibra de carbono Tejido Carbotec "GRUPO PUMA"

- Propiedad del archivo: CYPE INGENIEROS, S.A.
- Formato: FIEBDC-3/2002
- Ámbito geográfico: Región de Murcia
- Divisa: EUR
- Costes indirectos: 3.00 %
- IVA: 21.00 %

## E Estructuras

### EH Hormigón armado

#### EHZ Refuerzos con laminados y hojas, de fibra de carbono

**EHZ023** m² Zunchado de pilar de hormigón armado, con hoja de fibra de carbono Tejido Carbotec "GRUPO PUMA".
Zunchado de pilar de hormigón armado, mediante el sistema Carbotec "GRUPO PUMA", con DIT nº 679, formado por 3 capas de hoja de fibra de carbono unidireccional, Tejido Carbotec "GRUPO PUMA", 300 g/m², de 1000x300 mm y 0,31 mm de espesor, resistencia a tracción 4900 MPa, módulo de elasticidad 240000 N/mm² y elongación última 2%, impregnadas por ambas caras con Adhesivo Carbotec Impregnante "GRUPO PUMA", previa imprimación con Implarest EPW "GRUPO PUMA", aplicada con brocha.
Criterio de valoración económica: El precio no incluye la preparación del soporte ni el revestimiento.
Incluye: Aplicación de la imprimación. Colocación de las hojas de refuerzo, impregnadas por ambas caras con la resina. Limpieza de los restos de obra.
Criterio de medición de proyecto: Superficie medida según documentación gráfica de Proyecto.
Criterio de medición de obra: Se medirá la superficie realmente ejecutada según especificaciones de Proyecto.

| Código | Ud | Descripción | Rendimiento | Precio | Importe |
|---|---|---|---|---|---|
| mt09rep034a | kg | Imprimación de dos componentes, Implarest EPW "GRUPO PUMA", a base de resina epoxi y un endurecedor de poliamina. (material) | 0.275 | 22.56 | 6.20 |
| mt09rep037ba | m² | Hoja de fibra de carbono unidireccional, Tejido Carbotec "GRUPO PUMA", 300 g/m², de 1000x300 mm y 0,31 mm de espesor, resistencia a tracción 4900 MPa, módulo de elasticidad 240000 N/mm² y elongación última 2%, para refuerzo de estructuras. (material) | 3.300 | 37.36 | 123.29 |
| mt09rep033a | kg | Adhesivo Carbotec Impregnante "GRUPO PUMA", de dos componentes, a base de resina epoxi y un endurecedor. (material) | 2.700 | 43.07 | 116.29 |
| mo042 | h | Oficial 1ª estructurista. (mano de obra) | 0.858 | 23.46 | 20.13 |
| mo089 | h | Ayudante estructurista. (mano de obra) | 0.858 | 22.67 | 19.45 |
| % | % | Costes directos complementarios | 2 % | 285.36 | 5.71 |
|  |  | Costes directos |  |  | 291.07 |
