# Refuerzo de vigas y viguetas, con laminado de fibra de carbono Carboplate W "MAPEI SPAIN"

- Propiedad del archivo: CYPE INGENIEROS, S.A.
- Formato: FIEBDC-3/2002
- Ámbito geográfico: Región de Murcia
- Divisa: EUR
- Costes indirectos: 3.00 %
- IVA: 21.00 %

## E Estructuras

### EH Hormigón armado

#### EHZ Refuerzos con laminados y hojas, de fibra de carbono

**EHZ101** m Refuerzo de vigas y viguetas, con laminado de fibra de carbono Carboplate W "MAPEI SPAIN".
Refuerzo por la cara inferior de vigas o viguetas de hormigón armado, mediante el sistema Carboplate W "MAPEI SPAIN", formado por laminado de fibra de carbono, Carboplate W "MAPEI SPAIN", de 80 mm de anchura y 1,2 mm de espesor, módulo de elasticidad 150000 N/mm², resistencia a tracción 2300 MPa y elongación última 1,5%, colocado con Adesilex PG 1 "MAPEI SPAIN", aplicando una capa de 2 mm de espesor sobre el laminado con espátula y otra capa de 1 mm de espesor sobre la superficie de contacto con el soporte, previamente imprimada con Mapewrap Primer 1 "MAPEI SPAIN", aplicada con brocha.
Criterio de valoración económica: El precio no incluye la preparación del soporte ni el revestimiento.
Incluye: Replanteo de la posición de los refuerzos. Aplicación de la imprimación. Aplicación del adhesivo sobre el hormigón imprimado. Aplicación del adhesivo sobre la cara rugosa del laminado. Colocación del laminado sobre el soporte, con rodillo de goma. Limpieza de los restos de obra.
Criterio de medición de proyecto: Longitud medida según documentación gráfica de Proyecto.
Criterio de medición de obra: Se medirá la longitud realmente ejecutada según especificaciones de Proyecto.

| Código | Ud | Descripción | Rendimiento | Precio | Importe |
|---|---|---|---|---|---|
| mt09rem020a | kg | Imprimación de dos componentes a base de resina epoxi, Mapewrap Primer 1 "MAPEI SPAIN", para aplicar con brocha o rodillo sobre elemento estructural a reforzar mediante hojas o laminados de fibra de carbono. (material) | 0.022 | 28.01 | 0.62 |
| mt09rem010c | m | Laminado de fibra de carbono, Carboplate W "MAPEI SPAIN", de 80 mm de anchura y 1,2 mm de espesor, módulo de elasticidad 150000 N/mm², resistencia a tracción 2300 MPa y elongación última 1,5%, para refuerzo de estructuras. (material) | 1.100 | 36.94 | 40.63 |
| mt09rem040a | kg | Adhesivo de dos componentes a base de resina epoxi, Adesilex PG 1 "MAPEI SPAIN", para aplicar con espátula o llana sobre elemento estructural a reforzar mediante laminados de fibra de carbono, según UNE-EN 1504-4. (material) | 0.270 | 15.31 | 4.13 |
| mo042 | h | Oficial 1ª estructurista. (mano de obra) | 0.276 | 23.46 | 6.47 |
| mo089 | h | Ayudante estructurista. (mano de obra) | 0.276 | 22.67 | 6.26 |
| % | % | Costes directos complementarios | 2 % | 58.11 | 1.16 |
|  |  | Costes directos |  |  | 59.27 |
