# FIEBDC-3

- Propiedad del archivo: CYPE INGENIEROS, S.A.
- Formato: FIEBDC-3/2002
- Ámbito geográfico: Región de Murcia
- Divisa: EUR
- Costes indirectos: 3.00 %
- IVA: 21.00 %

| Código | Ud |
|---|---|
| mt07mee200a | m² |

## Otros textos del archivo
- Tabla de madera de pino silvestre (Pinus sylvestris), con certificado PEFC, con bordes machihembrados, con resistencia al deslizamiento 35
