# Rascado de pintura o barniz existente en superficie de elemento estructural de madera

- Propiedad del archivo: CYPE INGENIEROS, S.A.
- Formato: FIEBDC-3/2002
- Ámbito geográfico: Región de Murcia
- Divisa: EUR
- Costes indirectos: 3.00 %
- IVA: 21.00 %

## E Estructuras

### EM Madera

#### EMK Preparación de la superficie

**EMK011** m² Rascado de pintura o barniz existente en superficie de elemento estructural de madera.
Rascado de pintura o barniz existente en superficie de viga de madera, con medios manuales, mediante rasqueta y espátula. Incluso limpieza, acopio, retirada y carga manual de restos sobre camión o contenedor.
Incluye: Rascado de pintura o barniz. Limpieza de la superficie. Retirada y acopio de los restos generados. Carga manual de los restos generados sobre camión o contenedor.
Criterio de medición de proyecto: Superficie medida según documentación gráfica de Proyecto.
Criterio de medición de obra: Se medirá la superficie realmente ejecutada según especificaciones de Proyecto.

| Código | Ud | Descripción | Rendimiento | Precio | Importe |
|---|---|---|---|---|---|
| mo076 | h | Ayudante pintor. (mano de obra) | 0.368 | 21.78 | 8.02 |
| % | % | Costes directos complementarios | 2 % | 8.02 | 0.16 |
|  |  | Costes directos |  |  | 8.18 |
