# Rebaje de viguetas en forjados con entrevigado de revoltón cerámico

- Propiedad del archivo: CYPE INGENIEROS, S.A.
- Formato: FIEBDC-3/2002
- Ámbito geográfico: Región de Murcia
- Divisa: EUR
- Costes indirectos: 3.00 %
- IVA: 21.00 %

## E Estructuras

### EM Madera

#### EMK Preparación de la superficie

**EMK102** m Rebaje de viguetas en forjados con entrevigado de revoltón cerámico.
Formación de ménsulas de apoyo para el entrevigado de revoltón cerámico, mediante rebaje longitudinal de 1,5 cm de espesor, en 2 caras de vigueta de madera de 10 cm de canto, con tupí eléctrico para entallar. Incluso replanteo de los cortes, labra de las aristas inferiores, limpieza, acopio, retirada y carga manual de restos sobre camión o contenedor.
Incluye: Replanteo de los cortes. Rebaje longitudinal. Labra de aristas. Retirada y acopio de restos. Carga manual de restos sobre camión o contenedor.
Criterio de medición de proyecto: Longitud medida según documentación gráfica de Proyecto.
Criterio de medición de obra: Se medirá la longitud realmente ejecutada según especificaciones de Proyecto.

| Código | Ud | Descripción | Rendimiento | Precio | Importe |
|---|---|---|---|---|---|
| op00tup010 |  | Tupí eléctrico para entallar elementos de madera. | 1.000 | 0.00 | 0.00 |
| mo017 | h | Oficial 1ª carpintero. (mano de obra) | 0.441 | 22.86 | 10.08 |
| mo058 | h | Ayudante carpintero. (mano de obra) | 0.221 | 21.90 | 4.84 |
| % | % | Costes directos complementarios | 2 % | 14.92 | 0.30 |
|  |  | Costes directos |  |  | 15.22 |
