# Tablero estructural de madera para forjado, bajo estructura de madera

- Propiedad del archivo: CYPE INGENIEROS, S.A.
- Formato: FIEBDC-3/2002
- Ámbito geográfico: Región de Murcia
- Divisa: EUR
- Costes indirectos: 3.00 %
- IVA: 21.00 %

## E Estructuras

### EM Madera

#### EMT Paneles y tableros estructurales

**EMT005** m² Tablero estructural de madera para forjado, bajo estructura de madera.
Tablero estructural de partículas de madera para uso en ambiente seco, tipo P4, según UNE-EN 312, de 2400x900 mm y 30 mm de espesor, machihembrado en sus cuatro cantos, fijado con clavos, de acero galvanizado de alta adherencia, para forjado, bajo estructura de madera.
Incluye: Replanteo de las piezas. Fijación de los tableros al soporte base.
Criterio de medición de proyecto: Superficie medida según documentación gráfica de Proyecto.
Criterio de medición de obra: Se medirá la superficie realmente ejecutada según especificaciones de Proyecto.

| Código | Ud | Descripción | Rendimiento | Precio | Importe |
|---|---|---|---|---|---|
| mt08eff020o | m² | Tablero estructural de partículas de madera para uso en ambiente seco, tipo P4, según UNE-EN 312, de 2400x900 mm y 30 mm de espesor, machihembrado en sus cuatro cantos, Euroclase D-s2, d0 de reacción al fuego, según UNE-EN 13501-1, clase E1 en emisión de formaldehído, según UNE-EN 13986. (material) | 1.050 | 22.16 | 23.27 |
| mt07emr111d | Ud | Clavo, de 4 mm de diámetro y 75 mm de longitud, de acero galvanizado de alta adherencia. (material) | 9.000 | 0.13 | 1.17 |
| op00cla010 |  | Clavadora neumática. | 1.000 | 0.00 | 0.00 |
| op00cep010 |  | Garlopa. | 1.000 | 0.00 | 0.00 |
| op00cor050 |  | Cortadora manual de madera, de disco. | 1.000 | 0.00 | 0.00 |
| mo048 | h | Oficial 1ª montador de estructura de madera. (mano de obra) | 0.221 | 23.46 | 5.18 |
| mo095 | h | Ayudante montador de estructura de madera. (mano de obra) | 0.221 | 22.67 | 5.01 |
| % | % | Costes directos complementarios | 2 % | 34.63 | 0.69 |
|  |  | Costes directos |  |  | 35.32 |
