# Tratamiento contra las termitas en elemento estructural de madera

- Propiedad del archivo: CYPE INGENIEROS, S.A.
- Formato: FIEBDC-3/2002
- Ámbito geográfico: Región de Murcia
- Divisa: EUR
- Costes indirectos: 3.00 %
- IVA: 21.00 %

## E Estructuras

### EM Madera

#### EMU Tratamientos preventivos y curativos

**EMU020** m² Tratamiento contra las termitas en elemento estructural de madera.
Tratamiento preventivo contra las termitas en forjado de madera, mediante la aplicación, con brocha, pincel o pistola, de dos manos, de 0,24 l/m² cada una, de líquido protector. Incluso eliminación previa de los materiales que recubren el elemento a tratar, protección de los elementos del entorno.
Incluye: Protección de los elementos del entorno. Aplicación del tratamiento con brocha.
Criterio de medición de proyecto: Superficie medida según documentación gráfica de Proyecto.
Criterio de medición de obra: Se medirá la superficie realmente ejecutada según especificaciones de Proyecto.

| Código | Ud | Descripción | Rendimiento | Precio | Importe |
|---|---|---|---|---|---|
| mt27tlr040 | l | Líquido protector incoloro para tratamiento antitermitas de elementos de madera, para aplicar con brocha, pincel o pistola, o mediante inyección o inmersión. (material) | 0.480 | 13.18 | 6.33 |
| mo038 | h | Oficial 1ª pintor. (mano de obra) | 0.044 | 22.53 | 0.99 |
| mo076 | h | Ayudante pintor. (mano de obra) | 0.441 | 21.78 | 9.60 |
| % | % | Costes directos complementarios | 2 % | 16.92 | 0.34 |
|  |  | Costes directos |  |  | 17.26 |
