# Refuerzo de forjado de madera por su cara superior, mediante piezas metálicas

- Propiedad del archivo: CYPE INGENIEROS, S.A.
- Formato: FIEBDC-3/2002
- Ámbito geográfico: Región de Murcia
- Divisa: EUR
- Costes indirectos: 3.00 %
- IVA: 21.00 %

## E Estructuras

### EM Madera

#### EMZ Refuerzos

**EMZ210** m² Refuerzo de forjado de madera por su cara superior, mediante piezas metálicas.
Refuerzo de vigas y viguetas de forjado de madera mediante la colocación, por su cara superior, de 6,5 kg/m de pieza de acero UNE-EN 10025 S275JO compuesta por perfiles laminados en caliente de las series L, LD, T, redondo, cuadrado, rectangular y pletina, con capa de imprimación anticorrosiva, trabajado en taller; anclada a la vigueta con 10 fijaciones por metro lineal formadas por tornillos rosca-madera de acero cincado, de 7 mm de diámetro y 90 mm de longitud; retacado entre la vigueta y la pieza metálica de refuerzo con mortero de cemento, industrial, con aditivo hidrófugo, M-15; relleno entre refuerzos metálicos con hormigón ligero HL-25/B/10/XC2, densidad entre 1200 y 1500 kg/m³, (cantidad mínima de cemento 275 kg/m³), fabricado en central; colocación de malla electrosoldada ME 20x20 Ø 5-5 B 500 T 6x2,20 UNE-EN 10080, vertido y extendido de capa de 4 cm de hormigón HA-25/B/12/XC2 fabricado en central, y vertido con cubilote.
Criterio de valoración económica: El precio no incluye la demolición de las capas existentes sobre la cara superior de las viguetas de madera ni la limpieza y el saneado de las viguetas.
Incluye: Picado sobre las entregas de las viguetas. Replanteo. Ejecución de la acanaladura de ensamble entre viguetas y refuerzos. Limpieza de la cara superior del forjado. Colocación de los refuerzos. Fijación de los refuerzos con tornillos. Macizado de las entregas de los refuerzos sobre el muro. Retacado con mortero entre las viguetas y los refuerzos. Relleno entre refuerzos con hormigón ligero. Colocación de la malla electrosoldada con separadores homologados. Vertido y compactación del hormigón. Regleado y nivelación de la capa de compresión. Curado del hormigón. Limpieza de los restos generados.
Criterio de medición de proyecto: Superficie medida según documentación gráfica de Proyecto.
Criterio de medición de obra: Se medirá la superficie realmente ejecutada según especificaciones de Proyecto.

| Código | Ud | Descripción | Rendimiento | Precio | Importe |
|---|---|---|---|---|---|
| mt07ala300a | kg | Pieza de acero UNE-EN 10025 S275JO, para refuerzo de vigas y viguetas de madera en su cara superior, "LYCEA", compuesta por perfiles laminados en caliente de las series L, LD, T, redondo, cuadrado, rectangular y pletina, trabajado en taller, acabado con imprimación antioxidante. (material) | 10.833 | 4.30 | 46.58 |
| mt07rem010cj | Ud | Tornillo rosca-madera de acero cincado con cabeza hexagonal, de 7 mm de diámetro, 90 mm de longitud y calidad 5.6 según UNE-EN ISO 898-1. (material) | 16.667 | 0.20 | 3.33 |
| mt08aaa010a | m³ | Agua. (material) | 0.015 | 1.50 | 0.02 |
| mt09mif010la | t | Mortero industrial para albañilería, de cemento, color gris, con aditivo hidrófugo, categoría M-15 (resistencia a compresión 15 N/mm²), suministrado en sacos, según UNE-EN 998-2. (material) | 0.063 | 73.55 | 4.63 |
| mt09mif010ka | t | Mortero industrial para albañilería, de cemento, color gris, con aditivo hidrófugo, categoría M-10 (resistencia a compresión 10 N/mm²), suministrado en sacos, según UNE-EN 998-2. (material) | 0.006 | 65.98 | 0.40 |
| mt10hes050psa | m³ | Hormigón ligero HLA-25/B/10/XC2, de entre 1200 y 1500 kg/m³ de densidad, cantidad mínima de cemento 275 kg/m³, fabricado en central. (material) | 0.065 | 146.58 | 9.53 |
| mt07ame010d | m² | Malla electrosoldada ME 20x20 Ø 5-5 B 500 T 6x2,20 UNE-EN 10080. (material) | 1.100 | 2.52 | 2.77 |
| mt10haf010ctmm | m³ | Hormigón HA-25/B/12/XC2, fabricado en central. (material) | 0.046 | 90.20 | 4.15 |
| mq09sie010 | h | Motosierra a gasolina, de 50 cm de espada y 2 kW de potencia. (maquinaria) | 0.174 | 3.36 | 0.58 |
| au00auh010 |  | Cubilote. | 2.000 | 0.00 | 0.00 |
| au00auh040 |  | Vibrador de hormigón, eléctrico. | 1.000 | 0.00 | 0.00 |
| mo112 | h | Peón especializado construcción. (mano de obra) | 0.295 | 21.72 | 6.41 |
| mo020 | h | Oficial 1ª construcción. (mano de obra) | 1.855 | 22.53 | 41.79 |
| mo113 | h | Peón ordinario construcción. (mano de obra) | 2.133 | 21.19 | 45.20 |
| % | % | Costes directos complementarios | 2 % | 165.39 | 3.31 |
|  |  | Costes directos |  |  | 168.70 |
