# Refuerzo de viga o vigueta de madera en su cara inferior, mediante perfil laminado compuesto

- Propiedad del archivo: CYPE INGENIEROS, S.A.
- Formato: FIEBDC-3/2002
- Ámbito geográfico: Región de Murcia
- Divisa: EUR
- Costes indirectos: 3.00 %
- IVA: 21.00 %

## E Estructuras

### EM Madera

#### EMZ Refuerzos

**EMZ220** Ud Refuerzo de viga o vigueta de madera en su cara inferior, mediante perfil laminado compuesto.
Refuerzo metálico en la cara inferior de viga o vigueta de madera en mal estado o deteriorada, formado por perfil compuesto IPE 140 + UPN 240, de acero laminado UNE-EN 10025 S275JR, de 400 cm, apoyado sobre dos soportes metálicos de postensión, anclados al elemento de apoyo de la viga o vigueta de madera, y posterior relleno del interior de la pieza en U con mortero de alta resistencia.
Incluye: Saneado de las zonas degradadas de la madera. Preparación de la zona de anclaje de las piezas soporte. Anclaje de las piezas soporte a la estructura portante. Relleno del interior de la pieza en U con mortero. Colocación del perfil de refuerzo sobre las piezas soporte. Apriete de los tornillos de postensión de las piezas soporte.
Criterio de medición de proyecto: Número de unidades previstas, según documentación gráfica de Proyecto.
Criterio de medición de obra: Se medirá el número de unidades realmente ejecutadas según especificaciones de Proyecto.

| Código | Ud | Descripción | Rendimiento | Precio | Importe |
|---|---|---|---|---|---|
| mt07ala230 | Ud | Soporte de postensión metálico, para el anclaje de refuerzo inferior de vigas o viguetas de madera mediante perfil laminado compuesto. (material) | 2.000 | 42.68 | 85.36 |
| mt26reh305cd | Ud | Anclaje compuesto por varilla roscada de acero galvanizado calidad 5.8, según UNE-EN ISO 898-1 de 12 mm de diámetro, y 160 mm de longitud, tuerca y arandela, para fijaciones sobre estructuras de hormigón. (material) | 8.000 | 1.69 | 13.52 |
| mt26reh306 | Ud | Cartucho de resina para anclaje químico de varillas roscadas en perforaciones de elementos estructurales de hormigón. (material) | 1.000 | 7.75 | 7.75 |
| mt07ala231a | m | Perfil compuesto IPE 140 + UPN 240, de acero laminado UNE-EN 10025 S275JR, para refuerzo de vigas o viguetas de madera. (material) | 4.000 | 100.58 | 402.32 |
| mt09reh304 | kg | Mortero tixotrópico de dos componentes, a base de cemento mejorado con resinas sintéticas, humo de sílice y fibras de poliamida, de alta resistencia mecánica y retracción controlada, para reparación y regularización de elementos estructurales de hormigón. (material) | 20.000 | 1.30 | 26.00 |
| mo020 | h | Oficial 1ª construcción. (mano de obra) | 11.279 | 22.53 | 254.12 |
| mo112 | h | Peón especializado construcción. (mano de obra) | 11.279 | 21.72 | 244.98 |
| % | % | Costes directos complementarios | 2 % | 1034.05 | 20.68 |
|  |  | Costes directos |  |  | 1054.73 |
