# Revestimiento exterior de fachada ventilada, de placas de hormigón polímero

- Propiedad del archivo: CYPE INGENIEROS, S.A.
- Formato: FIEBDC-3/2002
- Ámbito geográfico: Región de Murcia
- Divisa: EUR
- Costes indirectos: 3.00 %
- IVA: 21.00 %

## F Fachadas y particiones

### FA Fachadas ventiladas

#### FAH Revestimiento exterior de placas de hormigón polímero

**FAH010** m² Revestimiento exterior de fachada ventilada, de placas de hormigón polímero.
Revestimiento exterior de fachada ventilada, de placas mecanizadas de hormigón polímero, de entre 50 y 70 cm de longitud, entre 20 y 40 cm de altura y 1,4 cm de espesor, textura lisa, color blanco; colocación en posición horizontal mediante el sistema de fijación oculta con perfiles, sobre subestructura soporte de aleación de aluminio EN AW-6063 T5. Incluso tirafondos y anclajes mecánicos de expansión de acero inoxidable A2, para la fijación de la subestructura soporte.
Criterio de valoración económica: El precio no incluye el aislamiento térmico.
Incluye: Limpieza y preparación de la superficie soporte. Replanteo de las juntas de dilatación y paños de trabajo. Replanteo del despiece del revestimiento y de los puntos de anclaje de la subestructura soporte. Fijación de la subestructura soporte a la hoja principal y al forjado. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12php010ab | m² | Placa mecanizada de hormigón polímero, de entre 50 y 70 cm de longitud, entre 20 y 40 cm de altura y 1,4 cm de espesor, textura lisa, color blanco, con una masa superficial de 33 kg/m²; con el precio incrementado el 5% en concepto de piezas especiales para la resolución de puntos singulares. (material) | 1.000 | 70.46 | 70.46 |
| mt12php020a | m² | Subestructura soporte para la sustentación del revestimiento exterior, de placas de hormigón polímero, formada por: perfiles verticales de tubo de aluminio de sección rectangular y perfiles verticales en T, escuadras de carga y escuadras de apoyo, perfil guía horizontal y perfil de arranque, de aluminio extruido, de aleación 6063 con tratamiento térmico T5; con tirafondos de acero inoxidable A2 y tacos de nylon para la fijación de los perfiles a la hoja principal y anclajes mecánicos de expansión, de acero inoxidable A2 para la fijación de los perfiles al forjado. (material) | 1.000 | 31.25 | 31.25 |
| mo052 | h | Oficial 1ª montador de sistemas de fachadas prefabricadas. (mano de obra) | 0.736 | 23.16 | 17.05 |
| mo099 | h | Ayudante montador de sistemas de fachadas prefabricadas. (mano de obra) | 0.736 | 21.78 | 16.03 |
| % | % | Costes directos complementarios | 2 % | 134.79 | 2.70 |
|  |  | Costes directos |  |  | 137.49 |
