# Punto singular para revestimiento exterior de fachada ventilada, de placas de lana mineral comprimida. Sistema "ROCKPANEL"

- Propiedad del archivo: CYPE INGENIEROS, S.A.
- Formato: FIEBDC-3/2002
- Ámbito geográfico: Región de Murcia
- Divisa: EUR
- Costes indirectos: 3.00 %
- IVA: 21.00 %

## F Fachadas y particiones

### FA Fachadas ventiladas

#### FAL Revestimiento exterior de placas de lana mineral comprimida

**FAL011** m Punto singular para revestimiento exterior de fachada ventilada, de placas de lana mineral comprimida. Sistema "ROCKPANEL".
Esquina exterior con junta a inglete para revestimiento exterior de fachada ventilada, de placas de lana mineral comprimida, sistema "ROCKPANEL".
Incluye: Replanteo y colocación del remate. Fijación mecánica.
Criterio de medición de proyecto: Longitud medida en verdadera magnitud, según documentación gráfica de Proyecto.
Criterio de medición de obra: Se medirá, en verdadera magnitud, la longitud realmente ejecutada según especificaciones de Proyecto.

| Código | Ud | Descripción | Rendimiento | Precio | Importe |
|---|---|---|---|---|---|
| mo052 | h | Oficial 1ª montador de sistemas de fachadas prefabricadas. (mano de obra) | 0.985 | 23.16 | 22.81 |
| mo099 | h | Ayudante montador de sistemas de fachadas prefabricadas. (mano de obra) | 0.985 | 21.78 | 21.45 |
| % | % | Costes directos complementarios | 2 % | 44.26 | 0.89 |
|  |  | Costes directos |  |  | 45.15 |
