# Punto singular para revestimiento exterior de fachada ventilada, de placas de lana mineral comprimida. Sistema "ROCKPANEL"

- Propiedad del archivo: CYPE INGENIEROS, S.A.
- Formato: FIEBDC-3/2002
- Ámbito geográfico: Región de Murcia
- Divisa: EUR
- Costes indirectos: 3.00 %
- IVA: 21.00 %

## F Fachadas y particiones

### FA Fachadas ventiladas

#### FAL Revestimiento exterior de placas de lana mineral comprimida

**FAL011** m Punto singular para revestimiento exterior de fachada ventilada, de placas de lana mineral comprimida. Sistema "ROCKPANEL".
Coronación para revestimiento exterior de fachada ventilada, de placas de lana mineral comprimida, sistema "ROCKPANEL", con perfil de cierre superior, de aleación de aluminio EN AW-6063 T6 Perfil I "ROCKPANEL", color blanco, de 1,1 mm de espesor y 3055 mm de longitud; colocación con tornillos de acero inoxidable A2 sobre la subestructura soporte.
Incluye: Replanteo y colocación del remate. Fijación mecánica.
Criterio de medición de proyecto: Longitud medida en verdadera magnitud, según documentación gráfica de Proyecto.
Criterio de medición de obra: Se medirá, en verdadera magnitud, la longitud realmente ejecutada según especificaciones de Proyecto.

| Código | Ud | Descripción | Rendimiento | Precio | Importe |
|---|---|---|---|---|---|
| mt12plr020lc | m | Perfil de cierre superior, de aleación de aluminio EN AW-6063 T6 Perfil I "ROCKPANEL", color blanco, de 1,1 mm de espesor y 3055 mm de longitud, para coronación de fachada; con tornillos de acero inoxidable A2 para la fijación a la subestructura soporte. (material) | 1.000 | 3.50 | 3.50 |
| mo052 | h | Oficial 1ª montador de sistemas de fachadas prefabricadas. (mano de obra) | 0.802 | 23.16 | 18.57 |
| mo099 | h | Ayudante montador de sistemas de fachadas prefabricadas. (mano de obra) | 0.802 | 21.78 | 17.47 |
| % | % | Costes directos complementarios | 2 % | 39.54 | 0.79 |
|  |  | Costes directos |  |  | 40.33 |
