# Revestimiento exterior de fachada ventilada, de lamas de composite (WPC)

- Propiedad del archivo: CYPE INGENIEROS, S.A.
- Formato: FIEBDC-3/2002
- Ámbito geográfico: Región de Murcia
- Divisa: EUR
- Costes indirectos: 3.00 %
- IVA: 21.00 %

## F Fachadas y particiones

### FA Fachadas ventiladas

#### FAW Revestimiento exterior de lamas de composite

**FAW005** m² Revestimiento exterior de fachada ventilada, de lamas de composite (WPC).
Revestimiento exterior de fachada ventilada, de lamas de composite (WPC), de 3000x150x15 mm, compuestas por material termoplástico y fibras vegetales con refuerzo mineral, acabado imitación madera de nogal; colocación a matajuntas con tornillos de acero inoxidable A2, sobre subestructura soporte de aleación de aluminio EN AW-6060 T6. Incluso tirafondos y anclajes mecánicos de expansión de acero inoxidable A2, para la fijación de la subestructura soporte.
Criterio de valoración económica: El precio no incluye el aislamiento térmico ni la resolución de puntos singulares.
Incluye: Limpieza y preparación de la superficie soporte. Replanteo de las juntas de dilatación y paños de trabajo. Replanteo del despiece del revestimiento y de los puntos de anclaje de la subestructura soporte. Fijación de la subestructura soporte a la hoja principal y al forjado. Preparación del revestimiento. Colocación de las lamas de la primera hilada. Fijación de los clips a los perfiles. Colocación y fijación de las sucesivas hiladas. Realización de todos los trabajos necesarios para la resolución de los huecos.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12tar010dua | m² | Revestimiento exterior para fachada ventilada, de lamas de composite (WPC), de 3000x150x15 mm, compuestas por material termoplástico y fibras vegetales con refuerzo mineral, acabado imitación madera de nogal; colocación a matajuntas; con tornillos de acero inoxidable A2 para la fijación del revestimiento a la subestructura soporte. (material) | 1.000 | 28.13 | 28.13 |
| mt19tar010a | m² | Subestructura soporte para la sustentación del revestimiento exterior, de lamas de composite (WPC), regulable en los ejes vertical y horizontal, formada por perfiles verticales y perfil superior horizontal, de aluminio extruido de aleación 6060 con tratamiento térmico T6, acabado lacado, color negro; escuadras de carga y escuadras de apoyo; clips de poliamida reforzada con fibra de vidrio; con tirafondos de acero inoxidable A2 y tacos de nylon para la fijación de los perfiles a la hoja principal y anclajes mecánicos de expansión, de acero inoxidable A2 para la fijación de los perfiles al forjado. (material) | 1.000 | 33.47 | 33.47 |
| op00ato010 |  | Atornillador. | 1.000 | 0.00 | 0.00 |
| mo052 | h | Oficial 1ª montador de sistemas de fachadas prefabricadas. (mano de obra) | 0.985 | 23.16 | 22.81 |
| mo099 | h | Ayudante montador de sistemas de fachadas prefabricadas. (mano de obra) | 0.985 | 21.78 | 21.45 |
| % | % | Costes directos complementarios | 3 % | 105.86 | 3.18 |
|  |  | Costes directos |  |  | 109.04 |
