# Punto singular para revestimiento exterior de fachada ventilada, de lamas de madera termotratada

- Propiedad del archivo: CYPE INGENIEROS, S.A.
- Formato: FIEBDC-3/2002
- Ámbito geográfico: Región de Murcia
- Divisa: EUR
- Costes indirectos: 3.00 %
- IVA: 21.00 %

## F Fachadas y particiones

### FA Fachadas ventiladas

#### FAZ Revestimiento exterior de lamas o listones de madera

**FAZ021** m Punto singular para revestimiento exterior de fachada ventilada, de lamas de madera termotratada.
Coronación, con pieza de remate de fachada de chapa plegada de acero galvanizado, espesor 0,8 mm, desarrollo 150 mm y 4 pliegues, para revestimiento exterior de fachada ventilada, de lamas de madera termotratada.
Incluye: Replanteo y colocación del remate. Fijación mecánica.
Criterio de medición de proyecto: Longitud medida en verdadera magnitud, según documentación gráfica de Proyecto.
Criterio de medición de obra: Se medirá, en verdadera magnitud, la longitud realmente ejecutada según especificaciones de Proyecto.

| Código | Ud | Descripción | Rendimiento | Precio | Importe |
|---|---|---|---|---|---|
| mt20rca010bc | m | Pieza de remate de fachada de chapa plegada de acero galvanizado, espesor 0,8 mm, desarrollo 150 mm y 4 pliegues. (material) | 1.000 | 5.52 | 5.52 |
| op00ato010 |  | Atornillador. | 1.000 | 0.00 | 0.00 |
| mo052 | h | Oficial 1ª montador de sistemas de fachadas prefabricadas. (mano de obra) | 0.172 | 23.16 | 3.98 |
| mo099 | h | Ayudante montador de sistemas de fachadas prefabricadas. (mano de obra) | 0.172 | 21.78 | 3.75 |
| % | % | Costes directos complementarios | 2 % | 13.25 | 0.27 |
|  |  | Costes directos |  |  | 13.52 |
