# Sistema "FUNDERMAX" de barandilla de fachada

- Propiedad del archivo: CYPE INGENIEROS, S.A.
- Formato: FIEBDC-3/2002
- Ámbito geográfico: Región de Murcia
- Divisa: EUR
- Costes indirectos: 3.00 %
- IVA: 21.00 %

## F Fachadas y particiones

### FD Defensas

#### FDD Barandillas y pasamanos

**FDD060** m Sistema "FUNDERMAX" de barandilla de fachada.
Barandilla de fachada en forma recta, de 100 cm de altura de aluminio anodizado color natural, formada por: bastidor compuesto de barandal superior e inferior de perfil cuadrado de 40x40 mm y montantes de perfil cuadrado de 40x40 mm con una separación de 100 cm entre sí; entrepaño para relleno de los huecos del bastidor compuesto de placa laminada compacta de alta presión (HPL), para balcones, Max Exterior "FUNDERMAX", de 4100x1854 mm y 6 mm de espesor, acabado Colour, color a elegir, textura satinada: NT, Euroclase B-s2, d0 de reacción al fuego, según UNE-EN 13501-1, a base de resinas termoendurecibles de acrilo-poliuretano, reforzada de forma homogénea con fibras de madera certificada FSC o PEFC, con superficie decorativa no melamínica y propiedades antigraffiti durante toda su vida útil, tipo EDF según UNE-EN 438-2, con resistencia a los rayos ultravioleta no inferior a 4-5 al contrastar con la escala de grises según UNE-EN 20105-A-02 y pasamanos de perfil curvo de 70 mm. Incluso pletinas para fijación mediante atornillado en elemento de hormigón con tacos de expansión y tornillos de acero. Elaboración en taller y ajuste final en obra.
Incluye: Marcado de los puntos de fijación del bastidor. Presentación del tramo de barandilla de forma que los puntos de anclaje del bastidor se sitúen en los puntos marcados. Aplomado y nivelación. Resolución de las uniones entre tramos de barandilla. Resolución de las uniones al paramento. Montaje de elementos complementarios.
Criterio de medición de proyecto: Longitud medida a ejes, según documentación gráfica de Proyecto.
Criterio de medición de obra: Se medirá, en la dirección del pasamanos, a ejes, la longitud realmente ejecutada según especificaciones de Proyecto.

| Código | Ud | Descripción | Rendimiento | Precio | Importe |
|---|---|---|---|---|---|
| mt25dba030a | m | Pilastra cuadrada de 40x40 mm, de aluminio anodizado de 15 micras, color natural, montada en taller, para barandilla. (material) | 2.100 | 5.72 | 12.01 |
| mt25dba040a | m | Barandal cuadrado de 40x40 mm, de aluminio anodizado de 15 micras, color natural, montado en taller, para barandilla. (material) | 2.100 | 8.45 | 17.75 |
| mt12fmx011aaa1 | m² | Placa laminada compacta de alta presión (HPL), para balcones, Max Exterior "FUNDERMAX", de 4100x1854 mm y 6 mm de espesor, acabado Colour, color a elegir, textura satinada: NT, Euroclase B-s2, d0 de reacción al fuego, según UNE-EN 13501-1, a base de resinas termoendurecibles de acrilo-poliuretano, reforzada de forma homogénea con fibras de madera certificada FSC o PEFC, con superficie decorativa no melamínica y propiedades antigraffiti durante toda su vida útil, tipo EDF según UNE-EN 438-2, con resistencia a los rayos ultravioleta no inferior a 4-5 al contrastar con la escala de grises según UNE-EN 20105-A-02. (material) | 0.630 | 41.54 | 26.17 |
| mt25dba010a | m | Pasamanos curvo de 70 mm, de aluminio anodizado de 15 micras, color natural, montado en taller, para barandilla. (material) | 1.050 | 8.45 | 8.87 |
| mt26aaa023a | Ud | Anclaje mecánico con taco de expansión de acero galvanizado, tuerca y arandela. (material) | 2.000 | 1.47 | 2.94 |
| op00ato010 |  | Atornillador. | 1.000 | 0.00 | 0.00 |
| op00tal010 |  | Taladro. | 1.000 | 0.00 | 0.00 |
| op00amo010 |  | Amoladora o radial. | 1.000 | 0.00 | 0.00 |
| mo011 | h | Oficial 1ª montador. (mano de obra) | 0.641 | 23.16 | 14.85 |
| mo080 | h | Ayudante montador. (mano de obra) | 0.403 | 21.78 | 8.78 |
| % | % | Costes directos complementarios | 2 % | 91.37 | 1.83 |
|  |  | Costes directos |  |  | 93.20 |
