# Mampara divisoria de balcón

- Propiedad del archivo: CYPE INGENIEROS, S.A.
- Formato: FIEBDC-3/2002
- Ámbito geográfico: Región de Murcia
- Divisa: EUR
- Costes indirectos: 3.00 %
- IVA: 21.00 %

## F Fachadas y particiones

### FD Defensas

#### FDS Divisorias de balcones

**FDS010** m² Mampara divisoria de balcón.
Mampara divisoria de balcón, formada por placa laminada compacta de alta presión (HPL), de 1400x600x6 mm, acabado mate, color a elegir, y fijada con pinzas de sujeción.
Incluye: Replanteo y marcado de los puntos de fijación. Aplomado, nivelación y fijación de la mampara divisoria de balcón.
Criterio de medición de proyecto: Superficie medida según documentación gráfica de Proyecto.
Criterio de medición de obra: Se medirá la superficie realmente ejecutada según especificaciones de Proyecto.

| Código | Ud | Descripción | Rendimiento | Precio | Importe |
|---|---|---|---|---|---|
| mt12prg010khaa | m² | Placa laminada compacta de alta presión (HPL), de 1400x600x6 mm, acabado mate, color a elegir, Euroclase B-s2, d0 de reacción al fuego, según UNE-EN 13501-1, a base de resinas termoendurecibles que no contienen urea-formaldehído, reforzada de forma homogénea con fibras de madera certificada FSC o PEFC, con superficie decorativa no melamínica y propiedades antigraffiti durante toda su vida útil, tipo EDF según UNE-EN 438-2, con resistencia a los rayos ultravioleta no inferior a 4-5 al contrastar con la escala de grises de UNE-EN 20105-A-02. (material) | 1.000 | 50.00 | 50.00 |
| mt12prg100 | Ud | Pinza de sujeción de acero inoxidable AISI 316, con tornillos, para la fijación de placas laminadas compactas de alta presión (HPL) en mampara divisoria de balcón. (material) | 4.000 | 5.00 | 20.00 |
| op00ato010 |  | Atornillador. | 1.000 | 0.00 | 0.00 |
| mo011 | h | Oficial 1ª montador. (mano de obra) | 0.354 | 23.16 | 8.20 |
| mo080 | h | Ayudante montador. (mano de obra) | 0.354 | 21.78 | 7.71 |
| % | % | Costes directos complementarios | 2 % | 85.91 | 1.72 |
|  |  | Costes directos |  |  | 87.63 |
