# Barandilla de vidrio. Sistema "EXLABESA"

- Propiedad del archivo: CYPE INGENIEROS, S.A.
- Formato: FIEBDC-3/2002
- Ámbito geográfico: Región de Murcia
- Divisa: EUR
- Costes indirectos: 3.00 %
- IVA: 21.00 %

## F Fachadas y particiones

### FD Defensas

#### FDY Sistemas de barandillas de vidrio

**FDY060** m Barandilla de vidrio. Sistema "EXLABESA".
Sistema de barandilla de vidrio Glass Rail "EXLABESA", formado por perfil continuo en "L", modelo EXL-12481, y pasamanos de perfil redondo de aluminio, de aleación de aluminio 6063 T5 y pasamanos de perfil redondo de aluminio, acabado anodizado natural con el sello EWAA-EURAS (QUALANOD), que garantiza el espesor y la calidad del proceso de anodizado, probado para una carga de 0,8 kN/m aplicada sobre el borde superior del pasamanos según CTE DB SE-AE, de altura máxima 110 cm, para vidrio templado laminar de seguridad, compuesto por dos lunas de 8 mm de espesor, unidas mediante dos láminas incoloras de butiral de polivinilo, de 0,38 mm de espesor cada una. Incluso anclaje mecánico de expansión de acero cincado para la fijación sobre la cara superior del forjado.
Incluye: Marcado de los puntos de fijación. Aplomado y nivelación. Fijación de los anclajes. Montaje de elementos complementarios.
Criterio de medición de proyecto: Longitud medida a ejes, según documentación gráfica de Proyecto.
Criterio de medición de obra: Se medirá, a ejes, la longitud realmente ejecutada según especificaciones de Proyecto.

| Código | Ud | Descripción | Rendimiento | Precio | Importe |
|---|---|---|---|---|---|
| mt25dex010ak | m | Sistema de barandilla de vidrio Glass Rail "EXLABESA", formado por perfil continuo en "L", modelo EXL-12481, y pasamanos de perfil redondo de aluminio, de aleación de aluminio 6063 T5 y pasamanos de perfil redondo de aluminio, acabado anodizado natural con el sello EWAA-EURAS (QUALANOD), que garantiza el espesor y la calidad del proceso de anodizado, probado para una carga de 0,8 kN/m aplicada sobre el borde superior del pasamanos según CTE DB SE-AE, con juntas y cuñas de goma para la sujeción del vidrio y anclaje mecánico de expansión de acero cincado, de alta resistencia, para la fijación sobre la cara superior del forjado. (material) | 1.000 | 100.48 | 100.48 |
| mt21ves015e | m² | Vidrio templado laminar de seguridad, compuesto por dos lunas de 8 mm de espesor, unidas mediante dos láminas incoloras de butiral de polivinilo, de 0,38 mm de espesor cada una. Según UNE-EN ISO 12543-2, UNE-EN 14449 y UNE-EN 12150-1 (material) | 1.100 | 147.00 | 161.70 |
| op00ato010 |  | Atornillador. | 1.000 | 0.00 | 0.00 |
| mo011 | h | Oficial 1ª montador. (mano de obra) | 1.795 | 23.16 | 41.57 |
| mo080 | h | Ayudante montador. (mano de obra) | 1.795 | 21.78 | 39.10 |
| % | % | Costes directos complementarios | 2 % | 342.85 | 6.86 |
|  |  | Costes directos |  |  | 349.71 |
